# Trasplante de palmera

- Propiedad del archivo: CYPE INGENIEROS, S.A.
- Formato: FIEBDC-3/2002
- Ámbito geográfico: Ecuador
- Divisa: USD
- Costes indirectos: 3.00 %
- Gastos generales: 13.00 %
- Beneficio industrial: 6.00 %
- IVA: 12.00 %

## J Jardinería

### JS Suministro y sembrado de especies

#### JSP Sembrado y trasplante de especies

**JSP050** Ud Trasplante de palmera.
Trasplante de palmera de hasta 3 m de altura, ubicada en alcorque, con retrocargadora.
Incluye: Poda de raíces. Poda de ramas. Transporte al lugar de destino. Sembrado. Recorte de raíces.
Criterio de medición de proyecto: Número de unidades previstas, según documentación gráfica de Proyecto.
Criterio de medición de obra: Se medirá el número de unidades realmente trasplantadas según especificaciones de Proyecto.

| Código | Ud | Descripción | Rendimiento | Precio | Importe |
|---|---|---|---|---|---|
| mq01ret020b | h | Retrocargadora sobre neumáticos, de 70 kW. (maquinaria) | 1.650 | 44.61 | 73.61 |
| mq04cag010b | h | Camión con grúa de hasta 10 t. (maquinaria) | 0.220 | 68.40 | 15.05 |
| mo040 | h | Jardinero. (mano de obra) | 0.863 | 11.11 | 9.59 |
| mo115 | h | Peón jardinero. (mano de obra) | 3.700 | 6.85 | 25.35 |
| mo086 | h | Ayudante jardinero. (mano de obra) | 3.700 | 7.12 | 26.34 |
| % | % | Herramienta menor | 2 % | 149.94 | 3.00 |
|  |  | Costes directos |  |  | 152.94 |
