# Conífera

- Propiedad del archivo: CYPE INGENIEROS, S.A.
- Formato: FIEBDC-3/2002
- Ámbito geográfico: Ecuador
- Divisa: USD
- Costes indirectos: 3.00 %
- Gastos generales: 13.00 %
- Beneficio industrial: 6.00 %
- IVA: 12.00 %

## J Jardinería

### JS Suministro y sembrado de especies

#### JSS Suministro de especies

**JSS040** Ud Conífera.
Ciprés limón (Cupressus macrocarpa 'Gold crest') de 60 a 80 cm de altura; suministro en contenedor estándar.
Incluye: Transporte y descarga a pie de hoyo de sembrado.
Criterio de medición de proyecto: Número de unidades previstas, según documentación gráfica de Proyecto.
Criterio de medición de obra: Se medirá el número de unidades realmente suministradas según especificaciones de Proyecto.

| Código | Ud | Descripción | Rendimiento | Precio | Importe |
|---|---|---|---|---|---|
| mt48ecr045dab | Ud | Ciprés limón (Cupressus macrocarpa 'Gold crest') de 60 a 80 cm de altura; suministro en contenedor estándar de 5 l. (material) | 1.000 | 20.00 | 20.00 |
| % | % | Herramienta menor | 2 % | 20.00 | 0.40 |
|  |  | Costes directos |  |  | 20.40 |
