# Cubrición decorativa del terreno, con agregado

- Propiedad del archivo: CYPE INGENIEROS, S.A.
- Formato: FIEBDC-3/2002
- Ámbito geográfico: Ecuador
- Divisa: USD
- Costes indirectos: 3.00 %
- Gastos generales: 13.00 %
- Beneficio industrial: 6.00 %
- IVA: 12.00 %

## J Jardinería

### JT Decoración y tratamiento de superficies

#### JTI Superficies de materiales inertes

**JTI010** m² Cubrición decorativa del terreno, con agregado.
Cubrición decorativa del terreno, con agregado, realizada mediante: malla de polipropileno no tejido, de 150 mm/s de permeabilidad al agua, expresada como índice de velocidad y 90 g/m² de masa superficial, con función antihierbas, fijada sobre el terreno con anclajes de acero corrugado en forma de U, de 8 mm de diámetro; y extendido de gravilla de machaqueo, de granulometría comprendida entre 9 y 12 mm, color color a elegir, con medios manuales, hasta formar una capa uniforme de 5 cm de espesor mínimo.
Incluye: Preparación del terreno. Colocación de la malla antihierbas. Extendido de los agregados. Riego de limpieza.
Criterio de medición de proyecto: Superficie medida en proyección horizontal, según documentación gráfica de Proyecto.
Criterio de medición de obra: Se medirá, en proyección horizontal, la superficie realmente ejecutada según especificaciones de Proyecto.

| Código | Ud | Descripción | Rendimiento | Precio | Importe |
|---|---|---|---|---|---|
| mt48mal010c | m² | Malla de polipropileno no tejido, de 150 mm/s de permeabilidad al agua, expresada como índice de velocidad, según ISO 11058, y 90 g/m² de masa superficial, con función antihierbas, permeable al aire y a los nutrientes, químicamente inerte y estable tanto a suelos ácidos como alcalinos y con resistencia a los rayos UV. (material) | 1.100 | 0.75 | 0.83 |
| mt48mal025 | Ud | Anclaje de acero corrugado en forma de U, de 8 mm de diámetro, para sujeción de redes y mallas al terreno. (material) | 5.000 | 0.40 | 2.00 |
| mt48adc010a | m³ | Gravilla de machaqueo, de granulometría comprendida entre 9 y 12 mm, color color a elegir, suministrada en sacos; para uso decorativo. (material) | 0.030 | 123.70 | 3.71 |
| mt08aaa010a | m³ | Agua. (material) | 0.005 | 1.82 | 0.01 |
| mo040 | h | Jardinero. (mano de obra) | 0.019 | 10.34 | 0.20 |
| mo086 | h | Ayudante jardinero. (mano de obra) | 0.062 | 6.62 | 0.41 |
| % | % | Herramienta menor | 2 % | 7.16 | 0.14 |
|  |  | Costes directos |  |  | 7.30 |
