# Cubrición decorativa con corteza de pino

- Propiedad del archivo: CYPE INGENIEROS, S.A.
- Formato: FIEBDC-3/2002
- Ámbito geográfico: Ecuador
- Divisa: USD
- Costes indirectos: 3.00 %
- Gastos generales: 13.00 %
- Beneficio industrial: 6.00 %
- IVA: 12.00 %

## J Jardinería

### JT Decoración y tratamiento de superficies

#### JTO Superficies de materiales orgánicos

**JTO020** m² Cubrición decorativa con corteza de pino.
Cubrición decorativa, realizada mediante: extendido de corteza de pino, calidad extra, de 25/40 mm, con medios manuales, hasta formar una capa uniforme de 10 cm de espesor mínimo.
Incluye: Extendido de la capa de protección. Riego.
Criterio de medición de proyecto: Superficie medida en proyección horizontal, según documentación gráfica de Proyecto.
Criterio de medición de obra: Se medirá, en proyección horizontal, la superficie realmente ejecutada según especificaciones de Proyecto.

| Código | Ud | Descripción | Rendimiento | Precio | Importe |
|---|---|---|---|---|---|
| mt48mod030c | m³ | Corteza de pino, calidad extra, de 25/40 mm, para uso decorativo. (material) | 0.100 | 73.33 | 7.33 |
| mt08aaa010a | m³ | Agua. (material) | 0.006 | 1.82 | 0.01 |
| mo040 | h | Jardinero. (mano de obra) | 0.099 | 10.34 | 1.02 |
| mo086 | h | Ayudante jardinero. (mano de obra) | 0.308 | 6.62 | 2.04 |
| % | % | Herramienta menor | 2 % | 10.40 | 0.21 |
|  |  | Costes directos |  |  | 10.61 |
