# Cerramiento natural

- Propiedad del archivo: CYPE INGENIEROS, S.A.
- Formato: FIEBDC-3/2002
- Ámbito geográfico: Ecuador
- Divisa: USD
- Costes indirectos: 3.00 %
- Gastos generales: 13.00 %
- Beneficio industrial: 6.00 %
- IVA: 12.00 %

## J Jardinería

### JV Cercado y ocultación

#### JVC Cerramientos naturales

**JVC010** m² Cerramiento natural.
Cerramiento de brezo natural, gramaje grueso, 8 kg/m², tejido cada 10 cm con alambre galvanizado de 1 mm de diámetro, ocultación del 100%, sujeto con alambre galvanizado sobre un soporte existente.
Incluye: Colocación del cerramiento natural y sujeción con alambre galvanizado.
Criterio de medición de proyecto: Superficie medida según documentación gráfica de Proyecto.
Criterio de medición de obra: Se medirá la superficie realmente ejecutada según especificaciones de Proyecto.

| Código | Ud | Descripción | Rendimiento | Precio | Importe |
|---|---|---|---|---|---|
| mt48cnj010k | m² | Brezo natural, gramaje grueso, 8 kg/m², tejido cada 10 cm con alambre galvanizado de 1 mm de diámetro, ocultación del 100%, suministrado en rollos de 120 cm de altura y 300 cm de longitud. (material) | 1.000 | 16.91 | 16.91 |
| mt08var050 | kg | Alambre galvanizado para atar, de 1,30 mm de diámetro. (material) | 0.100 | 1.83 | 0.18 |
| mo040 | h | Jardinero. (mano de obra) | 0.090 | 11.11 | 1.00 |
| mo115 | h | Peón jardinero. (mano de obra) | 0.090 | 6.85 | 0.62 |
| % | % | Herramienta menor | 2 % | 18.71 | 0.37 |
|  |  | Costes directos |  |  | 19.08 |
