# Cuneta prefabricada de hormigón

- Propiedad del archivo: CYPE INGENIEROS, S.A.
- Formato: FIEBDC-3/2002
- Ámbito geográfico: Ecuador
- Divisa: USD
- Costes indirectos: 3.00 %
- Gastos generales: 13.00 %
- Beneficio industrial: 6.00 %
- IVA: 12.00 %

## M Firmes y pisos urbanos

### ML Bordes y límites de pisos

#### MLR Cunetas

**MLR010** m Cuneta prefabricada de hormigón.
Cuneta formada por piezas prefabricadas de hormigón bicapa, 8/6,5x50x50 cm, rejuntadas con mortero de cemento, confeccionado en obra, dosificación 1:6, sobre base de hormigón simple f'c=210 kg/cm² (21 MPa), clase de exposición F0 S0 P0 C0, tamaño máximo del agregado 19 mm, consistencia plástica de 20 cm de espesor, vaciado desde camión, extendido y vibrado, con acabado aplanado, según pendientes del proyecto y colocado sobre explanada con índice CBR > 5 (California Bearing Ratio), no incluida en este precio. Incluso limpieza. Completamente terminada, sin incluir la excavación.
Incluye: Vaciado y extendido del hormigón. Colocación de las piezas. Relleno de juntas con mortero. Asentado y nivelación.
Criterio de medición de proyecto: Longitud medida según documentación gráfica de Proyecto.
Criterio de medición de obra: Se medirá la longitud realmente ejecutada según especificaciones de Proyecto.

| Código | Ud | Descripción | Rendimiento | Precio | Importe |
|---|---|---|---|---|---|
| mt10hmf050adf | m³ | Hormigón simple f'c=210 kg/cm² (21 MPa), clase de exposición F0 S0 P0 C0, tamaño máximo del agregado 19 mm, consistencia plástica, premezclado en planta, según NEC-11 y ACI 318. (material) | 0.200 | 90.91 | 18.18 |
| mt08aaa010a | m³ | Agua. (material) | 0.006 | 1.83 | 0.01 |
| mt01arg005a | t | Arena de cantera, para mortero preparado en obra. (material) | 0.018 | 24.37 | 0.44 |
| mt08cem000c | kg | Cemento gris en sacos. (material) | 2.750 | 0.17 | 0.47 |
| mt11cun120a | Ud | Pieza prefabricada de hormigón bicapa para cuneta, 8/6,5x50x50 cm. (material) | 2.100 | 3.77 | 7.92 |
| mq06hor010 | h | Concretera eléctrica con una capacidad de amasado de 160 l. (maquinaria) | 0.008 | 3.76 | 0.03 |
| op00amo010 |  | Amoladora o radial. | 1.000 | 0.00 | 0.00 |
| mo041 | h | Albañil de obra civil. (mano de obra) | 0.345 | 11.11 | 3.83 |
| mo087 | h | Ayudante de albañil de obra civil. (mano de obra) | 0.602 | 7.12 | 4.29 |
| % | % | Herramienta menor | 2 % | 35.17 | 0.70 |
|  |  | Costes directos |  |  | 35.87 |
