# Alcorque de infiltración

- Propiedad del archivo: CYPE INGENIEROS, S.A.
- Formato: FIEBDC-3/2002
- Ámbito geográfico: Ecuador
- Divisa: USD
- Costes indirectos: 3.00 %
- Gastos generales: 13.00 %
- Beneficio industrial: 6.00 %
- IVA: 12.00 %

## M Firmes y pisos urbanos

### MP Pisos urbanos

#### MPD Drenantes

**MPD021** m² Alcorque de infiltración.
Alcorque de infiltración formado por geotextil de polipropileno, (200 g/m²), rejilla alveolar de polietileno de alta densidad estable a los rayos UV, de 73x73x7 cm, color verde y relleno de las celdas con grava filtrante sin clasificar.
Criterio de valoración económica: El precio no incluye la base soporte ni el piso drenante.
Incluye: Replanteo. Colocación del geotextil. Disposición de las rejillas alveolares. Extendido del material de drenaje en una capa de grosor uniforme.
Criterio de medición de proyecto: Superficie medida según documentación gráfica de Proyecto.
Criterio de medición de obra: Se medirá la superficie realmente ejecutada según especificaciones de Proyecto.

| Código | Ud | Descripción | Rendimiento | Precio | Importe |
|---|---|---|---|---|---|
| mt01ard030b | t | Grava filtrante sin clasificar. (material) | 0.147 | 25.54 | 3.75 |
| mt18rad020a | m² | Rejilla alveolar de polietileno de alta densidad estable a los rayos UV, de 73x73x7 cm, color verde, para ejecución de superficies transitables con césped o agregado. (material) | 1.000 | 11.40 | 11.40 |
| mt14gso030ceod | m² | Geotextil no tejido sintético, termosoldado, de polipropileno, con una resistencia a la tracción longitudinal de 13 kN/m, una resistencia a la tracción transversal de 15 kN/m, una apertura de cono a la prueba de perforación dinámica según ISO 13433 inferior a 25 mm, resistencia CBR a punzonamiento 0,6 kN y una masa superficial de 200 g/m². (material) | 1.000 | 2.36 | 2.36 |
| mo087 | h | Ayudante de albañil de obra civil. (mano de obra) | 0.308 | 6.62 | 2.04 |
| % | % | Herramienta menor | 2 % | 19.55 | 0.39 |
|  |  | Costes directos |  |  | 19.94 |
