# Piso exterior de piezas de terrazo. Colocación en capa gruesa

- Propiedad del archivo: CYPE INGENIEROS, S.A.
- Formato: FIEBDC-3/2002
- Ámbito geográfico: Ecuador
- Divisa: USD
- Costes indirectos: 3.00 %
- Gastos generales: 13.00 %
- Beneficio industrial: 6.00 %
- IVA: 12.00 %

## M Firmes y pisos urbanos

### MP Pisos urbanos

#### MPT De terrazo

**MPT010** m² Piso exterior de piezas de terrazo. Colocación en capa gruesa.
Piso exterior de piezas de terrazo, para uso público en zona de terrazas y patios, de acabado superficial de la cara vista: bajorrelieve sin pulir, clase resistente a flexión T, clase resistente según la carga de rotura 4, clase de desgaste por abrasión B, formato nominal 40x40 cm, color gris. COLOCACIÓN: al tendido sobre capa de arena-cemento de 3 cm de espesor, sin aditivos, con 250 kg/m³ de cemento Portland con caliza CEM II/B-L 32,5 R y arena de cantera granítica. REJUNTADO: con arena silícea de tamaño 0/2 mm en juntas de 1,5 a 3 mm de espesor.
Criterio de valoración económica: El precio no incluye la base de apoyo.
Incluye: Replanteo de maestras y niveles. Extendido de la capa de arena-cemento. Espolvoreo con cemento de la superficie. Colocación al tendido de las piezas. Formación de juntas y encuentros. Limpieza del piso y las juntas. Relleno de las juntas con arena seca, mediante cepillado. Eliminación del material sobrante de la superficie, mediante barrido.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt08cem011a | kg | Cemento Portland CEM II/B-L 32,5 R, color gris, en sacos. (material) | 1.000 | 0.12 | 0.12 |
| mt18btx010bcca | m² | Piezas de terrazo para exterior, acabado superficial de la cara vista: bajorrelieve sin pulir, clase resistente a flexión T, clase resistente según la carga de rotura 4, clase de desgaste por abrasión B, formato nominal 40x40 cm, color gris, con resistencia al deslizamiento/resbalamiento (índice USRV) > 45. (material) | 1.050 | 13.70 | 14.39 |
| mt01arp020a | kg | Arena natural, fina y seca, de 2 mm de tamaño máximo, exenta de sales perjudiciales, presentada en sacos. (material) | 1.000 | 0.47 | 0.47 |
| op00sie030 |  | Sierra de disco de diamante, para mesa de trabajo, de corte húmedo. | 1.000 | 0.00 | 0.00 |
| mo087 | h | Ayudante de albañil de obra civil. (mano de obra) | 0.308 | 6.62 | 2.04 |
| mo023 | h | Colocador de pisos. (mano de obra) | 0.308 | 10.34 | 3.18 |
| mo061 | h | Ayudante colocador de pisos. (mano de obra) | 0.308 | 6.62 | 2.04 |
| % | % | Herramienta menor | 2 % | 22.24 | 0.44 |
|  |  | Costes directos |  |  | 22.68 |
