# Capa separadora: lámina de polietileno

- Propiedad del archivo: CYPE INGENIEROS, S.A.
- Formato: FIEBDC-3/2002
- Ámbito geográfico: Ecuador
- Divisa: USD
- Costes indirectos: 3.00 %
- Gastos generales: 13.00 %
- Beneficio industrial: 6.00 %
- IVA: 12.00 %

## N Aislamientos e impermeabilizaciones

### NG Geosintéticos

#### NGL Geomembranas

**NGL010** m² Capa separadora: lámina de polietileno.
Film impermeable de polietileno de baja densidad (LDPE) de 0,15 mm de espesor y 150 g/m² de masa superficial, color negro. Colocación en obra: con solapes, directamente sobre el terreno, sobre un replantillo de pierda o sobre una superficie de hormigón.
Incluye: Colocación de la lámina separadora. Resolución de solapes y uniones.
Criterio de medición de proyecto: Superficie medida según documentación gráfica de Proyecto.
Criterio de medición de obra: Se medirá la superficie realmente ejecutada según especificaciones de Proyecto, incluyendo las entregas y los solapes.

| Código | Ud | Descripción | Rendimiento | Precio | Importe |
|---|---|---|---|---|---|
| mt16png020c | m² | Film impermeable de polietileno de baja densidad (LDPE) de 0,15 mm de espesor y 150 g/m² de masa superficial, color negro. (material) | 1.150 | 1.19 | 1.37 |
| mo020 | h | Albañil. (mano de obra) | 0.037 | 10.34 | 0.38 |
| mo113 | h | Peón de albañil. (mano de obra) | 0.019 | 6.38 | 0.12 |
| % | % | Herramienta menor | 2 % | 1.87 | 0.04 |
|  |  | Costes directos |  |  | 1.91 |
