# Juego biosaludable, tipo timón

- Propiedad del archivo: CYPE INGENIEROS, S.A.
- Formato: FIEBDC-3/2002
- Ámbito geográfico: Ecuador
- Divisa: USD
- Costes indirectos: 3.00 %
- Gastos generales: 13.00 %
- Beneficio industrial: 6.00 %
- IVA: 12.00 %

## T Equipamiento urbano

### TB Áreas de juegos biosaludables

#### TBB Para personas de la tercera edad

**TBB010** Ud Juego biosaludable, tipo timón.
Juego biosaludable, tipo timón, para un usuario, de tubo de acero galvanizado pintado al horno, de 93x64x186 cm. Colocación en obra: con tacos químicos, sobre una base de hormigón.
Incluye: Replanteo. Excavación. Vaciado de la base de apoyo. Fijación del juego biosaludable.
Criterio de medición de proyecto: Número de unidades previstas, según documentación gráfica de Proyecto.
Criterio de medición de obra: Se medirá el número de unidades realmente ejecutadas según especificaciones de Proyecto.

| Código | Ud | Descripción | Rendimiento | Precio | Importe |
|---|---|---|---|---|---|
| mt10hmf050adf | m³ | Hormigón simple f'c=210 kg/cm² (21 MPa), clase de exposición F0 S0 P0 C0, tamaño máximo del agregado 19 mm, consistencia plástica, premezclado en planta, según NEC-11 y ACI 318. (material) | 0.113 | 90.57 | 10.23 |
| mt50spl105b | Ud | Fijación compuesta por taco químico, arandela y tornillo de acero. (material) | 4.000 | 6.92 | 27.68 |
| mt52jbs010a | Ud | Juego biosaludable, tipo timón, para un usuario, formado por poste de tubo de acero galvanizado pintado al horno, una rueda de acero galvanizado con empuñaduras de material plástico, placa base con cuatro puntos de anclaje, tapa antivandálica para la protección de los anclajes, tornillos de acero galvanizado y tuercas autoblocantes, de 93x64x186 cm, con zona de seguridad de 6 m²; para la realización de ejercicios de mejora de la coordinación y fortalecimiento de la musculatura de las extremidades superiores y la mejora de la flexibilidad de las articulaciones de los hombros por parte de la tercera edad. (material) | 1.000 | 695.57 | 695.57 |
| op00tal010 |  | Taladro. | 1.000 | 0.00 | 0.00 |
| op00ato010 |  | Atornillador. | 1.000 | 0.00 | 0.00 |
| mo041 | h | Albañil de obra civil. (mano de obra) | 2.097 | 10.34 | 21.68 |
| mo087 | h | Ayudante de albañil de obra civil. (mano de obra) | 2.097 | 6.62 | 13.88 |
| % | % | Herramienta menor | 2 % | 769.04 | 15.38 |
|  |  | Costes directos |  |  | 784.42 |
