# Red de protección de pista deportiva

- Propiedad del archivo: CYPE INGENIEROS, S.A.
- Formato: FIEBDC-3/2002
- Ámbito geográfico: Ecuador
- Divisa: USD
- Costes indirectos: 3.00 %
- Gastos generales: 13.00 %
- Beneficio industrial: 6.00 %
- IVA: 12.00 %

## T Equipamiento urbano

### TD Equipamientos deportivos

#### TDG Juegos deportivos

**TDG170** Ud Red de protección de pista deportiva.
Red de protección de pista deportiva, fija, especialmente indicada para campos de fútbol 8, de fútbol 11, de fútbol sala o de balonmano, para evitar la salida de balones del campo, de 20 m de longitud y 4 m de altura, de cuerdas de nylon de 100x100 mm de luz de malla y 3 mm de diámetro, cosida con cable de acero trenzado superior e inferiormente y sujeta a postes de tubo de acero de 90 mm de diámetro, de 4,8 m de altura y 5 mm de espesor, colocados cada 5 m, colocación con taco químico, arandela y tornillo sobre una base de hormigón f'c=210 kg/cm² (21 MPa), clase de exposición F0 S0 P0 C0, tamaño máximo del agregado 19 mm, consistencia plástica de 0,80x0,80x1,00 m.
Criterio de valoración económica: El precio incluye la excavación.
Incluye: Replanteo. Excavación con medios manuales. Vaciado de la base de apoyo. Colocación.
Criterio de medición de proyecto: Número de unidades previstas, según documentación gráfica de Proyecto.
Criterio de medición de obra: Se medirá el número de unidades realmente ejecutadas según especificaciones de Proyecto.

| Código | Ud | Descripción | Rendimiento | Precio | Importe |
|---|---|---|---|---|---|
| mt52dep380a | m² | Red de protección de pista deportiva, de cuerdas de nylon de 100x100 mm de luz de malla y 3 mm de diámetro, con ganchos de acero galvanizado para sujetar la red. (material) | 80.000 | 4.28 | 342.40 |
| mt52dep390a | Ud | Poste de tubo de acero galvanizado de 90 mm de diámetro, de 4,8 m de altura y 5 mm de espesor, con botes de acero para empotrar los postes, anillas para colocar los cables y tensores para fijar la red. (material) | 5.000 | 86.03 | 430.15 |
| mt52dep400d | m | Cable de acero trenzado de 15 mm de diámetro. (material) | 40.000 | 6.42 | 256.80 |
| mt10hmf050adf | m³ | Hormigón simple f'c=210 kg/cm² (21 MPa), clase de exposición F0 S0 P0 C0, tamaño máximo del agregado 19 mm, consistencia plástica, premezclado en planta, según NEC-11 y ACI 318. (material) | 3.400 | 90.91 | 309.09 |
| mo041 | h | Albañil de obra civil. (mano de obra) | 0.210 | 11.11 | 2.33 |
| mo087 | h | Ayudante de albañil de obra civil. (mano de obra) | 8.127 | 7.12 | 57.86 |
| mo011 | h | Montador. (mano de obra) | 10.607 | 11.41 | 121.03 |
| % | % | Herramienta menor | 2 % | 1519.66 | 30.39 |
|  |  | Costes directos |  |  | 1550.05 |
