# Arenero

- Propiedad del archivo: CYPE INGENIEROS, S.A.
- Formato: FIEBDC-3/2002
- Ámbito geográfico: Ecuador
- Divisa: USD
- Costes indirectos: 3.00 %
- Gastos generales: 13.00 %
- Beneficio industrial: 6.00 %
- IVA: 12.00 %

## T Equipamiento urbano

### TJ Áreas de juegos infantiles

#### TJJ Juegos infantiles

**TJJ010** Ud Arenero.
Arenero de placas de polietileno de alta densidad, de 1,50x1,50 m, para niños de 1 a 6 años, con zona de seguridad de 19,00 m² y 0,30 m de altura libre de caída. Colocación en obra: con tacos químicos, sobre una base de hormigón. Incluso arena para relleno interior del juego infantil.
Incluye: Replanteo. Excavación. Vaciado de la base de apoyo. Fijación del juego infantil. Vertido de la arena.
Criterio de medición de proyecto: Número de unidades previstas, según documentación gráfica de Proyecto.
Criterio de medición de obra: Se medirá el número de unidades realmente ejecutadas según especificaciones de Proyecto.

| Código | Ud | Descripción | Rendimiento | Precio | Importe |
|---|---|---|---|---|---|
| mt10hmf050adf | m³ | Hormigón simple f'c=210 kg/cm² (21 MPa), clase de exposición F0 S0 P0 C0, tamaño máximo del agregado 19 mm, consistencia plástica, premezclado en planta, según NEC-11 y ACI 318. (material) | 0.350 | 90.57 | 31.70 |
| mt50spl105b | Ud | Fijación compuesta por taco químico, arandela y tornillo de acero. (material) | 8.000 | 6.92 | 55.36 |
| mt52jig010a | Ud | Arenero de placas de polietileno de alta densidad, de 1,50x1,50 m, para niños de 1 a 6 años, con zona de seguridad de 19,00 m² y 0,30 m de altura libre de caída, con elementos de fijación. (material) | 1.000 | 1522.66 | 1522.66 |
| mt01arp021b | m³ | Arena de granulometría comprendida entre 0,2 y 2 mm, sin partículas de lodo ni de arcilla, para áreas de juegos infantiles. (material) | 0.338 | 50.97 | 17.23 |
| op00tal010 |  | Taladro. | 1.000 | 0.00 | 0.00 |
| op00ato010 |  | Atornillador. | 1.000 | 0.00 | 0.00 |
| mo041 | h | Albañil de obra civil. (mano de obra) | 3.083 | 10.34 | 31.88 |
| mo087 | h | Ayudante de albañil de obra civil. (mano de obra) | 3.083 | 6.62 | 20.41 |
| % | % | Herramienta menor | 2 % | 1679.24 | 33.58 |
|  |  | Costes directos |  |  | 1712.82 |
