# Casa de juegos

- Propiedad del archivo: CYPE INGENIEROS, S.A.
- Formato: FIEBDC-3/2002
- Ámbito geográfico: Ecuador
- Divisa: USD
- Costes indirectos: 3.00 %
- Gastos generales: 13.00 %
- Beneficio industrial: 6.00 %
- IVA: 12.00 %

## T Equipamiento urbano

### TJ Áreas de juegos infantiles

#### TJJ Juegos infantiles

**TJJ080** Ud Casa de juegos.
Casa con mesas y bancos de madera de pino silvestre, tratada en autoclave, de 1,46 m de altura, para niños de 2 a 6 años, con zona de seguridad de 17,40 m² y 0,60 m de altura libre de caída. Colocación en obra: con tacos químicos, sobre una superficie base.
Criterio de valoración económica: El precio no incluye la superficie base.
Incluye: Replanteo. Fijación del juego infantil.
Criterio de medición de proyecto: Número de unidades previstas, según documentación gráfica de Proyecto.
Criterio de medición de obra: Se medirá el número de unidades realmente ejecutadas según especificaciones de Proyecto.

| Código | Ud | Descripción | Rendimiento | Precio | Importe |
|---|---|---|---|---|---|
| mt50spl105b | Ud | Fijación compuesta por taco químico, arandela y tornillo de acero. (material) | 8.000 | 6.92 | 55.36 |
| mt52jig080a | Ud | Casa con mesas y bancos de madera de pino silvestre, tratada en autoclave, de 1,46 m de altura, para niños de 2 a 6 años, con zona de seguridad de 17,40 m² y 0,60 m de altura libre de caída, con elementos de fijación. Y. (material) | 1.000 | 4912.91 | 4912.91 |
| op00tal010 |  | Taladro. | 1.000 | 0.00 | 0.00 |
| op00ato010 |  | Atornillador. | 1.000 | 0.00 | 0.00 |
| mo041 | h | Albañil de obra civil. (mano de obra) | 2.467 | 10.34 | 25.51 |
| mo087 | h | Ayudante de albañil de obra civil. (mano de obra) | 2.467 | 6.62 | 16.33 |
| % | % | Herramienta menor | 2 % | 5010.11 | 100.20 |
|  |  | Costes directos |  |  | 5110.31 |
