# Elemento de mobiliario urbano

- Propiedad del archivo: CYPE INGENIEROS, S.A.
- Formato: FIEBDC-3/2002
- Ámbito geográfico: Ecuador
- Divisa: USD
- Costes indirectos: 3.00 %
- Gastos generales: 13.00 %
- Beneficio industrial: 6.00 %
- IVA: 12.00 %

## T Equipamiento urbano

### TM Mobiliario urbano

#### TMB Bancos, sillas y mesas

**TMB080** Ud Elemento de mobiliario urbano.
Asiento, de 1500x600x450 cm, de hormigón prefabricado acabado con tratamiento antigrafiti, color blanco.
Incluye: Replanteo. Colocación.
Criterio de medición de proyecto: Número de unidades previstas, según documentación gráfica de Proyecto.
Criterio de medición de obra: Se medirá el número de unidades realmente ejecutadas según especificaciones de Proyecto.

| Código | Ud | Descripción | Rendimiento | Precio | Importe |
|---|---|---|---|---|---|
| mt52mug219ga | Ud | Asiento, de 1500x600x450 cm, de hormigón prefabricado acabado con tratamiento antigrafiti, color blanco. (material) | 1.000 | 460.15 | 460.15 |
| mq04cag010a | h | Camión con grúa de hasta 6 t. (maquinaria) | 0.693 | 60.41 | 41.86 |
| mo041 | h | Albañil de obra civil. (mano de obra) | 0.777 | 11.11 | 8.63 |
| mo087 | h | Ayudante de albañil de obra civil. (mano de obra) | 0.777 | 7.12 | 5.53 |
| % | % | Herramienta menor | 2 % | 516.17 | 10.32 |
|  |  | Costes directos |  |  | 526.49 |
