# Contenedor de carga lateral, de polietileno

- Propiedad del archivo: CYPE INGENIEROS, S.A.
- Formato: FIEBDC-3/2002
- Ámbito geográfico: Ecuador
- Divisa: USD
- Costes indirectos: 3.00 %
- Gastos generales: 13.00 %
- Beneficio industrial: 6.00 %
- IVA: 12.00 %

## T Equipamiento urbano

### TM Mobiliario urbano

#### TMC Contenedores

**TMC030** Ud Contenedor de carga lateral, de polietileno.
Contenedor de carga lateral de polietileno de alta densidad para recogida selectiva de orgánico, de 3200 l de capacidad y 1280 kg de carga máxima, de 1888x1510x1810 mm, color marrón, provisto de bandas reflectantes, pedal de apertura de tapa, amortiguador y estructura metálica para apoyo en suelos de hasta 35% de pendiente máxima.
Incluye: Descarga en obra. Montaje.
Criterio de medición de proyecto: Número de unidades previstas, según documentación gráfica de Proyecto.
Criterio de medición de obra: Se medirá el número de unidades realmente ejecutadas según especificaciones de Proyecto.

| Código | Ud | Descripción | Rendimiento | Precio | Importe |
|---|---|---|---|---|---|
| mt52muc040Nj | Ud | Contenedor de carga lateral de polietileno de alta densidad para recogida selectiva de orgánico, de 3200 l de capacidad y 1280 kg de carga máxima, de 1888x1510x1810 mm, color marrón, resistente a los rayos ultravioleta, a la intemperie, a las soluciones ácidas y alcalinas, a hongos y bacterias y a detergentes, provisto de bandas reflectantes, pedal de apertura de tapa, amortiguador y estructura metálica para apoyo en suelos de hasta 35% de pendiente máxima. (material) | 1.000 | 2396.44 | 2396.44 |
| mq04cag010a | h | Camión con grúa de hasta 6 t. (maquinaria) | 0.220 | 60.41 | 13.29 |
| mo087 | h | Ayudante de albañil de obra civil. (mano de obra) | 0.247 | 7.12 | 1.76 |
| % | % | Herramienta menor | 2 % | 2411.49 | 48.23 |
|  |  | Costes directos |  |  | 2459.72 |
