# Basurero de madera

- Propiedad del archivo: CYPE INGENIEROS, S.A.
- Formato: FIEBDC-3/2002
- Ámbito geográfico: Ecuador
- Divisa: USD
- Costes indirectos: 3.00 %
- Gastos generales: 13.00 %
- Beneficio industrial: 6.00 %
- IVA: 12.00 %

## T Equipamiento urbano

### TM Mobiliario urbano

#### TME Basureros

**TME050** Ud Basurero de madera.
Basurero, de 48x48x83 cm y 95 litros de capacidad, con cuerpo de madera, colocación mediante soldadura.
Criterio de valoración económica: El precio no incluye la superficie soporte.
Incluye: Replanteo. Colocación.
Criterio de medición de proyecto: Número de unidades previstas, según documentación gráfica de Proyecto.
Criterio de medición de obra: Se medirá el número de unidades realmente ejecutadas según especificaciones de Proyecto.

| Código | Ud | Descripción | Rendimiento | Precio | Importe |
|---|---|---|---|---|---|
| mt52pap050c | Ud | Basurero, de 48x48x83 cm y 95 litros de capacidad, con cuerpo de madera, incluso pernos de anclaje. (material) | 1.000 | 1245.57 | 1245.57 |
| mt10hmf050ade | m³ | Hormigón simple f'c=210 kg/cm² (21 MPa), clase de exposición F0 S0 P0 C0, tamaño máximo del agregado 19 mm, consistencia blanda, premezclado en planta, según NEC-11 y ACI 318. (material) | 0.250 | 95.69 | 23.92 |
| mt09reh330 | kg | Mortero de resina epoxi con arena de sílice, de endurecimiento rápido, para relleno de anclajes. (material) | 0.200 | 5.91 | 1.18 |
| mo041 | h | Albañil de obra civil. (mano de obra) | 0.592 | 11.11 | 6.58 |
| mo087 | h | Ayudante de albañil de obra civil. (mano de obra) | 0.592 | 7.12 | 4.22 |
| % | % | Herramienta menor | 2 % | 1281.47 | 25.63 |
|  |  | Costes directos |  |  | 1307.10 |
