# Jardinera de acero

- Propiedad del archivo: CYPE INGENIEROS, S.A.
- Formato: FIEBDC-3/2002
- Ámbito geográfico: Ecuador
- Divisa: USD
- Costes indirectos: 3.00 %
- Gastos generales: 13.00 %
- Beneficio industrial: 6.00 %
- IVA: 12.00 %

## T Equipamiento urbano

### TM Mobiliario urbano

#### TMJ Jardineras

**TMJ060** Ud Jardinera de acero.
Jardinera cilíndrica de acero, de 120 cm de diámetro y 90 cm de altura y 950 litros de capacidad, con imprimación epoxi y pintura de poliéster.
Incluye: Colocación de la jardinera. Eliminación y limpieza del material sobrante.
Criterio de medición de proyecto: Número de unidades previstas, según documentación gráfica de Proyecto.
Criterio de medición de obra: Se medirá el número de unidades realmente ejecutadas según especificaciones de Proyecto.

| Código | Ud | Descripción | Rendimiento | Precio | Importe |
|---|---|---|---|---|---|
| mt52mug250oh | Ud | Jardinera cilíndrica de acero, de 120 cm de diámetro y 90 cm de altura y 950 litros de capacidad, con imprimación epoxi y pintura de poliéster. (material) | 1.000 | 2780.19 | 2780.19 |
| mq04cag010a | h | Camión con grúa de hasta 6 t. (maquinaria) | 0.462 | 59.88 | 27.66 |
| mo041 | h | Albañil de obra civil. (mano de obra) | 0.518 | 10.34 | 5.36 |
| mo087 | h | Ayudante de albañil de obra civil. (mano de obra) | 0.863 | 6.62 | 5.71 |
| % | % | Herramienta menor | 2 % | 2818.92 | 56.38 |
|  |  | Costes directos |  |  | 2875.30 |
