# Jardinera de acero

- Propiedad del archivo: CYPE INGENIEROS, S.A.
- Formato: FIEBDC-3/2002
- Ámbito geográfico: Ecuador
- Divisa: USD
- Costes indirectos: 3.00 %
- Gastos generales: 13.00 %
- Beneficio industrial: 6.00 %
- IVA: 12.00 %

## T Equipamiento urbano

### TM Mobiliario urbano

#### TMJ Jardineras

**TMJ060** Ud Jardinera de acero.
Jardinera troncocónica de acero, de 130 cm de diámetro superior y 35 cm de altura y 215 litros de capacidad, con imprimación epoxi y pintura de poliéster.
Incluye: Colocación de la jardinera. Eliminación y limpieza del material sobrante.
Criterio de medición de proyecto: Número de unidades previstas, según documentación gráfica de Proyecto.
Criterio de medición de obra: Se medirá el número de unidades realmente ejecutadas según especificaciones de Proyecto.

| Código | Ud | Descripción | Rendimiento | Precio | Importe |
|---|---|---|---|---|---|
| mt52mug250za | Ud | Jardinera troncocónica de acero, de 130 cm de diámetro superior y 35 cm de altura y 215 litros de capacidad, con imprimación epoxi y pintura de poliéster. (material) | 1.000 | 1795.54 | 1795.54 |
| mq04cag010a | h | Camión con grúa de hasta 6 t. (maquinaria) | 0.341 | 59.88 | 20.42 |
| mo041 | h | Albañil de obra civil. (mano de obra) | 0.382 | 10.34 | 3.95 |
| mo087 | h | Ayudante de albañil de obra civil. (mano de obra) | 0.641 | 6.62 | 4.24 |
| % | % | Herramienta menor | 2 % | 1824.15 | 36.48 |
|  |  | Costes directos |  |  | 1860.63 |
