# Jardinera de madera

- Propiedad del archivo: CYPE INGENIEROS, S.A.
- Formato: FIEBDC-3/2002
- Ámbito geográfico: Ecuador
- Divisa: USD
- Costes indirectos: 3.00 %
- Gastos generales: 13.00 %
- Beneficio industrial: 6.00 %
- IVA: 12.00 %

## T Equipamiento urbano

### TM Mobiliario urbano

#### TMJ Jardineras

**TMJ030** Ud Jardinera de madera.
Jardinera cuadrada de madera de pino, de 66x66x68 cm.
Incluye: Colocación de la jardinera. Eliminación y limpieza del material sobrante.
Criterio de medición de proyecto: Número de unidades previstas, según documentación gráfica de Proyecto.
Criterio de medición de obra: Se medirá el número de unidades realmente ejecutadas según especificaciones de Proyecto.

| Código | Ud | Descripción | Rendimiento | Precio | Importe |
|---|---|---|---|---|---|
| mt52mug230a | Ud | Jardinera cuadrada de madera de pino, de 66x66x68 cm, incluso cubeta interior de lámina de zinc. (material) | 1.000 | 412.91 | 412.91 |
| mo041 | h | Albañil de obra civil. (mano de obra) | 0.247 | 10.34 | 2.55 |
| mo087 | h | Ayudante de albañil de obra civil. (mano de obra) | 0.493 | 6.62 | 3.26 |
| % | % | Herramienta menor | 2 % | 418.72 | 8.37 |
|  |  | Costes directos |  |  | 427.09 |
