# Bolardo extraíble, de hierro

- Propiedad del archivo: CYPE INGENIEROS, S.A.
- Formato: FIEBDC-3/2002
- Ámbito geográfico: Ecuador
- Divisa: USD
- Costes indirectos: 3.00 %
- Gastos generales: 13.00 %
- Beneficio industrial: 6.00 %
- IVA: 12.00 %

## T Equipamiento urbano

### TP Protecciones peatonales

#### TPH Hitos y bolardos

**TPH110** Ud Bolardo extraíble, de hierro.
Bolardo con cuerpo extraíble de hierro de 79x7x7 cm y base empotrable de acero galvanizado de 21x9x9 cm, con imprimación epoxi y pintura de poliéster en polvo color negro forja, fijado a una base de hormigón f'c=210 kg/cm² (21 MPa), clase de exposición F0 S0 P0 C0, tamaño máximo del agregado 19 mm, consistencia plástica con aglomerante hidráulico, compuesto por cementos de alta resistencia y aditivos específicos, de fraguado rápido.
Criterio de valoración económica: El precio incluye la excavación.
Incluye: Replanteo. Excavación con medios manuales. Vaciado de la base de apoyo. Montaje. Eliminación y limpieza del material sobrante.
Criterio de medición de proyecto: Número de unidades previstas, según documentación gráfica de Proyecto.
Criterio de medición de obra: Se medirá el número de unidades realmente ejecutadas según especificaciones de Proyecto.

| Código | Ud | Descripción | Rendimiento | Precio | Importe |
|---|---|---|---|---|---|
| mt52mug370a | Ud | Bolardo con cuerpo extraíble de hierro de 79x7x7 cm y base empotrable de acero galvanizado de 21x9x9 cm, con imprimación epoxi y pintura de poliéster en polvo color negro forja. (material) | 1.000 | 348.32 | 348.32 |
| mt10hmf050ade | m³ | Hormigón simple f'c=210 kg/cm² (21 MPa), clase de exposición F0 S0 P0 C0, tamaño máximo del agregado 19 mm, consistencia blanda, premezclado en planta, según NEC-11 y ACI 318. (material) | 0.250 | 95.33 | 23.83 |
| mt09amp010a | kg | Aglomerante hidráulico, compuesto por cementos de alta resistencia y aditivos específicos, de fraguado rápido. (material) | 0.200 | 0.76 | 0.15 |
| mo041 | h | Albañil de obra civil. (mano de obra) | 0.740 | 10.34 | 7.65 |
| mo087 | h | Ayudante de albañil de obra civil. (mano de obra) | 0.740 | 6.62 | 4.90 |
| % | % | Herramienta menor | 2 % | 384.85 | 7.70 |
|  |  | Costes directos |  |  | 392.55 |
