# Prueba de ladrillos vistos

- Propiedad del archivo: CYPE INGENIEROS, S.A.
- Formato: FIEBDC-3/2002
- Ámbito geográfico: Ecuador
- Divisa: USD
- Costes indirectos: 3.00 %
- Gastos generales: 13.00 %
- Beneficio industrial: 6.00 %
- IVA: 12.00 %

## X Control de calidad y pruebas

### XL Materiales cerámicos

#### XLL Ladrillos

**XLL020** Ud Prueba de ladrillos vistos.
Pruebas a realizar en laboratorio acreditado en el área técnica correspondiente, sobre una muestra de ladrillo cerámico visto, tomada en obra, para la determinación de las siguientes características: tolerancia dimensional, forma y aspecto.
Incluye: Desplazamiento a obra. Toma de muestras. Realización de pruebas. Redacción de informe de los resultados de las pruebas realizadas.
Criterio de medición de proyecto: Prueba a realizar, según documentación del Plan de control de calidad.

| Código | Ud | Descripción | Rendimiento | Precio | Importe |
|---|---|---|---|---|---|
| mt49des010 | Ud | Repercusión de desplazamiento a obra para la toma de muestras. (material) | 1.000 | 0.93 | 0.93 |
| mt49lch020 | Ud | Toma en obra de muestras de ladrillos cerámicos, cuyo peso no exceda de 50 kg. (material) | 1.000 | 38.42 | 38.42 |
| mt49lch090 | Ud | Prueba para determinar la tolerancia dimensional, forma y aspecto de una muestra de ladrillos cerámicos. (material) | 1.000 | 124.45 | 124.45 |
| mt49lch030 | Ud | Informe de resultados de las pruebas realizadas sobre una muestra de ladrillos cerámicos. (material) | 1.000 | 120.19 | 120.19 |
| % | % | Herramienta menor | 2 % | 283.99 | 5.68 |
|  |  | Costes directos |  |  | 289.67 |
