# Pantalla de protección contra desprendimiento de la capa superficial del manto vegetal

- Propiedad del archivo: CYPE INGENIEROS, S.A.
- Formato: FIEBDC-3/2002
- Ámbito geográfico: Ecuador
- Divisa: USD
- Costes indirectos: 3.00 %
- Gastos generales: 13.00 %
- Beneficio industrial: 6.00 %
- IVA: 12.00 %

## Y Seguridad y salud

### YC Sistemas de protección colectiva

#### YCD Protección de taludes

**YCD010** m Pantalla de protección contra desprendimiento de la capa superficial del manto vegetal.
Protección frente a desprendimiento de la capa superficial del manto vegetal, formada por pantalla compuesta por red de poliamida de alta tenacidad, color blanco, de 2 m de altura, y perfiles de acero, laminado en caliente, con capa de imprimación anticorrosiva, de 3 m de longitud, hincados en el terreno cada 2,0 m, amortizables en 1 uso. Incluso cables de acero y elementos de fijación al suelo para el anclaje de los perfiles al terreno.
Criterio de medición de proyecto: Longitud medida según Estudio o Estudio Básico de Seguridad y Salud.
Criterio de medición de obra: Se medirá la longitud realmente montada según especificaciones de Estudio o Estudio Básico de Seguridad y Salud.

| Código | Ud | Descripción | Rendimiento | Precio | Importe |
|---|---|---|---|---|---|
| mt50spr070 | m² | Red vertical de seguridad tipo U, de poliamida de alta tenacidad, de color blanco. Cuerda de red de calibre 4,5 mm. Energía de la red A2 (entre 2,2 y 4,4 kJ). Configuración de la red al rombo, con cuerda perimetral de polipropileno de 16 mm de diámetro. (material) | 2.000 | 3.38 | 6.76 |
| mt50spr100c | m | Cable de acero de 3 mm de diámetro, para sujeción de perfiles metálicos, con placa base, herrajes, tensores y sujetacables. (material) | 5.000 | 2.15 | 10.75 |
| mt07ala000ha | kg | Acero laminado A 572 Grado 42, en perfiles laminados en caliente, según ASTM A 572, piezas simples, para aplicaciones estructurales, acabado con imprimación antioxidante. Trabajado y montado en taller, para colocar en obra. (material) | 81.900 | 1.76 | 144.14 |
| mt27pfi010 | l | Imprimación de secado rápido, formulada con resinas alquídicas modificadas y fosfato de zinc. (material) | 0.390 | 6.89 | 2.69 |
| mt07aco060d | kg | Acero en barras corrugadas, Grado 60 (fy=4200 kg/cm²), de varios diámetros, según NTE-INEN-2167 y ASTM A 706. (material) | 0.440 | 1.44 | 0.63 |
| mq07gte010a | h | Grúa autopropulsada de brazo telescópico con una capacidad de elevación de 12 t y 20 m de altura máxima de trabajo. (maquinaria) | 0.110 | 59.34 | 6.53 |
| mq03tab040 | h | Equipo de hinca de perfiles metálicos, sobre cadenas. (maquinaria) | 0.110 | 51.61 | 5.68 |
| mo119 | h | Oficial 1ª Seguridad y Salud. (mano de obra) | 0.863 | 10.34 | 8.92 |
| mo120 | h | Peón Seguridad y Salud. (mano de obra) | 0.863 | 6.38 | 5.51 |
| % | % | Herramienta menor | 2 % | 191.61 | 3.83 |
|  |  | Costes directos |  |  | 195.44 |
