# Línea de anclaje horizontal permanente, de cable de acero, sin amortiguador de caídas

- Propiedad del archivo: CYPE INGENIEROS, S.A.
- Formato: FIEBDC-3/2002
- Ámbito geográfico: Ecuador
- Divisa: USD
- Costes indirectos: 3.00 %
- Gastos generales: 13.00 %
- Beneficio industrial: 6.00 %
- IVA: 12.00 %

## Y Seguridad y salud

### YC Sistemas de protección colectiva

#### YCL Líneas y dispositivos de anclaje

**YCL110** Ud Línea de anclaje horizontal permanente, de cable de acero, sin amortiguador de caídas.
Línea de anclaje horizontal permanente, de cable de acero, sin amortiguador de caídas, de 10 m de longitud, clase C, compuesta por 2 anclajes terminales de aleación de aluminio L-2653 con tratamiento térmico T6, acabado con pintura epoxi-poliéster; 1 anclaje intermedio de aleación de aluminio L-2653 con tratamiento térmico T6, acabado con pintura epoxi-poliéster; cable flexible de acero galvanizado, de 10 mm de diámetro, compuesto por 7 cordones de 19 hilos; tensor de caja abierta, con ojo en un extremo y horquilla en el extremo opuesto; conjunto de un sujetacables y un terminal manual; protector para cabo; placa de señalización y conjunto de dos precintos de seguridad. Incluso fijaciones para la sujeción de los componentes de la línea de anclaje al soporte.
Criterio de medición de proyecto: Número de unidades previstas, según Estudio o Estudio Básico de Seguridad y Salud.
Criterio de medición de obra: Se medirá el número de unidades realmente colocadas según especificaciones de Estudio o Estudio Básico de Seguridad y Salud.

| Código | Ud | Descripción | Rendimiento | Precio | Importe |
|---|---|---|---|---|---|
| mt50spl110 | Ud | Anclaje terminal de aleación de aluminio L-2653 con tratamiento térmico T6, acabado con pintura epoxi-poliéster. (material) | 2.000 | 17.10 | 34.20 |
| mt50spl105a | Ud | Fijación compuesta por taco químico, arandela y tornillo de acero de 12 mm de diámetro y 80 mm de longitud. (material) | 10.000 | 6.92 | 69.20 |
| mt50spl120 | Ud | Anclaje intermedio de aleación de aluminio L-2653 con tratamiento térmico T6, acabado con pintura epoxi-poliéster. (material) | 1.000 | 44.50 | 44.50 |
| mt50spl130 | m | Cable flexible de acero galvanizado, de 10 mm de diámetro, compuesto por 7 cordones de 19 hilos, incluso prensado terminal con casquillo de cobre y guardacable en un extremo. (material) | 10.500 | 3.05 | 32.03 |
| mt50spl040 | Ud | Tensor de caja abierta, con ojo en un extremo y horquilla en el extremo opuesto. (material) | 1.000 | 115.19 | 115.19 |
| mt50spl050 | Ud | Conjunto de un sujetacables y un terminal manual, de acero inoxidable. (material) | 1.000 | 43.63 | 43.63 |
| mt50spl080 | Ud | Protector para cabo, de PVC, color amarillo. (material) | 1.000 | 6.98 | 6.98 |
| mt50spl060 | Ud | Placa de señalización de la línea de anclaje. (material) | 1.000 | 21.64 | 21.64 |
| mt50spl070 | Ud | Conjunto de dos precintos de seguridad. (material) | 1.000 | 26.19 | 26.19 |
| mo119 | h | Oficial 1ª Seguridad y Salud. (mano de obra) | 0.789 | 10.34 | 8.16 |
| mo120 | h | Peón Seguridad y Salud. (mano de obra) | 1.184 | 6.38 | 7.55 |
| % | % | Herramienta menor | 2 % | 409.27 | 8.19 |
|  |  | Costes directos |  |  | 417.46 |
