# Línea de anclaje horizontal temporal, de cable de acero, con amortiguador de caídas

- Propiedad del archivo: CYPE INGENIEROS, S.A.
- Formato: FIEBDC-3/2002
- Ámbito geográfico: Ecuador
- Divisa: USD
- Costes indirectos: 3.00 %
- Gastos generales: 13.00 %
- Beneficio industrial: 6.00 %
- IVA: 12.00 %

## Y Seguridad y salud

### YC Sistemas de protección colectiva

#### YCL Líneas y dispositivos de anclaje

**YCL160** Ud Línea de anclaje horizontal temporal, de cable de acero, con amortiguador de caídas.
Suministro, colocación y desmontaje de línea de anclaje horizontal temporal, de cable de acero, con amortiguador de caídas, de 20 m de longitud máxima, para asegurar hasta tres operarios, clase C, compuesta por 2 placas de anclaje y 1 línea de anclaje flexible, formada por 1 absorbedor de energía con indicador de tensión e indicador de número de caídas; 1 tensor y 20 m de cable, de acero galvanizado, de 8 mm de diámetro, compuesto por 7 cordones de 19 hilos, con prensado terminal con casquillo de cobre, guardacable y conector en un extremo, amortizable en 3 usos. Incluso elementos para fijación mecánica a paramento de las placas de anclaje.
Criterio de medición de proyecto: Número de unidades previstas, según Estudio o Estudio Básico de Seguridad y Salud.
Criterio de medición de obra: Se medirá el número de unidades realmente colocadas según especificaciones de Estudio o Estudio Básico de Seguridad y Salud.

| Código | Ud | Descripción | Rendimiento | Precio | Importe |
|---|---|---|---|---|---|
| mt50spl305 | Ud | Placa de anclaje de acero galvanizado, para fijación mecánica a paramento. (material) | 2.000 | 41.02 | 82.04 |
| mt50spl005 | Ud | Fijación compuesta por taco químico, arandela y tornillo de acero inoxidable de 12 mm de diámetro y 80 mm de longitud. (material) | 8.000 | 8.38 | 67.04 |
| mt50spl300b | Ud | Línea de anclaje flexible, formada por 1 absorbedor de energía con indicador de tensión e indicador de número de caídas; 1 tensor y 20 m de cable, de acero galvanizado, de 8 mm de diámetro, compuesto por 7 cordones de 19 hilos, con prensado terminal con casquillo de cobre, guardacable y conector en un extremo, amortizable en 3 usos. (material) | 0.330 | 1501.02 | 495.34 |
| mo119 | h | Oficial 1ª Seguridad y Salud. (mano de obra) | 0.493 | 10.34 | 5.10 |
| mo120 | h | Peón Seguridad y Salud. (mano de obra) | 0.987 | 6.38 | 6.30 |
| % | % | Herramienta menor | 2 % | 655.82 | 13.12 |
|  |  | Costes directos |  |  | 668.94 |
