# Plataforma de trabajo en voladizo

- Propiedad del archivo: CYPE INGENIEROS, S.A.
- Formato: FIEBDC-3/2002
- Ámbito geográfico: Ecuador
- Divisa: USD
- Costes indirectos: 3.00 %
- Gastos generales: 13.00 %
- Beneficio industrial: 6.00 %
- IVA: 12.00 %

## Y Seguridad y salud

### YC Sistemas de protección colectiva

#### YCM Escaleras, marquesinas, pasarelas y plataformas

**YCM070** m Plataforma de trabajo en voladizo.
Plataforma de trabajo en voladizo de madera de pino, de 0,60 m de anchura útil, con base formada por tablones de 20x7,2 cm, cosidos por clavazón, con 200 kg de capacidad de carga, barandilla lateral de 1,00 m de altura formada por barredera de tabloncillo de 15x5,2 cm, pasamanos lateral de tabla de 12x2,7 cm y travesaño lateral de tabloncillo de 15x5,2 cm, amortizable en 3 usos, colocada sobre una estructura portante formada por puntales metálicos dispuestos en la planta inferior de la losa del alero, arriostrados entre sí, amortizables en 15 usos. Incluso durmientes y cuñas de madera para apoyo de los puntales a la losa.
Criterio de medición de proyecto: Longitud medida según Estudio o Estudio Básico de Seguridad y Salud.
Criterio de medición de obra: Se medirá la longitud realmente montada según especificaciones de Estudio o Estudio Básico de Seguridad y Salud.

| Código | Ud | Descripción | Rendimiento | Precio | Importe |
|---|---|---|---|---|---|
| mt50spa050m | m³ | Tablón de madera de pino, dimensiones 20x7,2 cm. (material) | 0.025 | 532.33 | 13.31 |
| mt50spa050g | m³ | Tabloncillo de madera de pino, dimensiones 15x5,2 cm. (material) | 0.005 | 514.88 | 2.57 |
| mt50spa050a | m³ | Tabla de madera de pino, dimensiones 12x2,7 cm. (material) | 0.001 | 523.61 | 0.52 |
| mt50spa101 | kg | Clavos de acero. (material) | 0.047 | 2.27 | 0.11 |
| mt50spa081a | Ud | Puntal metálico telescópico, de hasta 3 m de altura. (material) | 0.292 | 23.33 | 6.81 |
| mt50spa081c | Ud | Puntal metálico telescópico, de hasta 4 m de altura. (material) | 0.059 | 32.08 | 1.89 |
| mt50spa081d | Ud | Puntal metálico telescópico, de hasta 5 m de altura. (material) | 0.059 | 39.40 | 2.32 |
| mt08cim030b | m³ | Madera de pino. (material) | 0.003 | 430.88 | 1.29 |
| mo119 | h | Oficial 1ª Seguridad y Salud. (mano de obra) | 0.617 | 10.34 | 6.38 |
| mo120 | h | Peón Seguridad y Salud. (mano de obra) | 0.617 | 6.38 | 3.94 |
| % | % | Herramienta menor | 2 % | 39.14 | 0.78 |
|  |  | Costes directos |  |  | 39.92 |
