# Perfilado y refino de cunetas, con medios mecánicos

- Propiedad del archivo: CYPE Ingenieros S.A.
- Formato: FIEBDC-3/2016
- Programa: Generador de precios de la construcción. CYPE Ingenieros, S.A.
- Fecha: 26/06/2024
- Ámbito geográfico: Ecuador
- Divisa: USD
- Costes indirectos: 3 %
- Gastos generales: 13 %
- Beneficio industrial: 6 %
- IVA: 12 %

## A Adecuación del terreno

### AC Movimiento de tierras en obra civil

#### ACP Perfilados, refinos y rasanteos

**ACP020** m Perfilado y refino de cunetas, con medios mecánicos.
Perfilado y refino de cunetas de sección trapezoidal, en tierra, con medios mecánicos.
Incluye: Preparación de la zona de trabajo. Situación de los puntos topográficos. Ejecución del perfilado y del refino.
Criterio de medición de proyecto: Superficie medida según documentación gráfica de Proyecto.
Criterio de medición de obra: Se medirá la superficie realmente ejecutada según especificaciones de Proyecto.

| Código | Ud | Descripción | Rendimiento | Precio | Importe |
|---|---|---|---|---|---|
| mq01mot010a | h | Motoniveladora de 141 kW. (maquinaria) | 0.009 | 82.08 | 0.739 |
| mo041 | h | Albañil de obra civil. (mano de obra) | 0.007 | 10.34 | 0.072 |
| % | % | Herramienta menor | 2 % | 0.811 | 0.016 |
|  |  | Costes directos |  |  | 0.827 |

Residuos:
- excavación: ruo170504 Tierra y piedras distintas de las especificadas en el código 17 05 03. (componente de residuo); rendimiento 10.6 kg; Código LER 17 05 04; Masa del elemento 1 kg; Volumen 0.000625 m3
