# Pieza para tubo de fundición dúctil

- Propiedad del archivo: CYPE Ingenieros S.A.
- Formato: FIEBDC-3/2016
- Programa: Generador de precios de la construcción. CYPE Ingenieros, S.A.
- Fecha: 26/06/2024
- Ámbito geográfico: Ecuador
- Divisa: USD
- Costes indirectos: 3 %
- Gastos generales: 13 %
- Beneficio industrial: 6 %
- IVA: 12 %

## I Instalaciones

### IU Urbanas

#### IUA Redes de agua potable

**IUA015** Ud Pieza para tubo de fundición dúctil.
Codo 11° 15' de fundición dúctil con dos bridas, de 60 mm de diámetro nominal.
Incluye: Replanteo. Montaje y conexionado.
Criterio de medición de proyecto: Número de unidades previstas, según documentación gráfica de Proyecto.
Criterio de medición de obra: Se medirá el número de unidades realmente ejecutadas según especificaciones de Proyecto.

| Código | Ud | Descripción | Rendimiento | Precio | Importe |
|---|---|---|---|---|---|
| mt37tfd013aaa | Ud | Codo 11° 15' de fundición dúctil con dos bridas, de 60 mm de diámetro nominal. (material) | 1 | 57.39 | 57.390 |
| mo008 | h | Plomero. (mano de obra) | 0.123 | 10.62 | 1.306 |
| mo107 | h | Ayudante plomero. (mano de obra) | 0.123 | 6.62 | 0.814 |
| % | % | Herramienta menor | 2 % | 59.510 | 1.190 |
|  |  | Costes directos |  |  | 60.700 |
