# Fosa séptica compacta de polietileno de alta densidad (PEAD/HDPE) con filtro biológico aeróbico, de 15000 litros, de 2000 mm de diámetro y 5290 mm de longitud

- Propiedad del archivo: CYPE INGENIEROS, S.A.
- Formato: FIEBDC-3/2002
- Ámbito geográfico: Ecuador
- Divisa: USD
- Costes indirectos: 3.00 %
- Gastos generales: 13.00 %
- Beneficio industrial: 6.00 %
- IVA: 12.00 %

**IUE050** Ud Fosa séptica compacta de polietileno de alta densidad (PEAD/HDPE) con filtro biológico aeróbico, de 15000 litros, de 2000 mm de diámetro y 5290 mm de longitud.
Suministro e instalación de fosa séptica compacta de polietileno de alta densidad (PEAD/HDPE) con filtro biológico aeróbico, de 15000 litros, de 2000 mm de diámetro y 5290 mm de longitud, con dos bocas de acceso de 500 mm de diámetro, boca de entrada y boca de salida de 160 mm de diámetro.
Incluye: Replanteo. Colocación. Conexionado y comprobación de su correcto funcionamiento.
Criterio de medición de proyecto: Número de unidades previstas, según documentación gráfica de Proyecto.
Criterio de medición de obra: Se medirá el número de unidades realmente ejecutadas según especificaciones de Proyecto.

| Código | Ud | Descripción | Rendimiento | Precio | Importe |
|---|---|---|---|---|---|
| mt46fsp110h | Ud | Fosa séptica compacta de polietileno de alta densidad (PEAD/HDPE) con filtro biológico aeróbico, de 15000 litros, de 2000 mm de diámetro y 5290 mm de longitud, con dos bocas de acceso de 500 mm de diámetro, boca de entrada y boca de salida de 160 mm de diámetro, para tratamiento de aguas residuales. (material) | 1.000 | 10694.60 | 10694.60 |
| mo008 | h | Plomero. (mano de obra) | 3.735 | 5.14 | 19.20 |
| mo107 | h | Ayudante plomero. (mano de obra) | 3.735 | 3.13 | 11.69 |
| % | % | Herramienta menor | 2 % | 10725.49 | 214.51 |
|  |  | Costes directos |  |  | 10940.00 |
