# Apoyo de hormigón

- Propiedad del archivo: CYPE Ingenieros S.A.
- Formato: FIEBDC-3/2016
- Programa: Generador de precios de la construcción. CYPE Ingenieros, S.A.
- Fecha: 26/06/2024
- Ámbito geográfico: Ecuador
- Divisa: USD
- Costes indirectos: 3 %
- Gastos generales: 13 %
- Beneficio industrial: 6 %
- IVA: 12 %

## I Instalaciones

### IU Urbanas

#### IUL Líneas aéreas

**IUL011** Ud Apoyo de hormigón.
Poste de hormigón armado vibrado, de 11 m de altura y 800 daN de esfuerzo nominal, empotrado en dado de hormigón f'c=240 kg/cm² (24 MPa), clase de exposición F0 S0 P0 C0, tamaño máximo del agregado 19 mm, consistencia blanda, premezclado en planta, vaciado desde camión, en suelo rocoso. Incluso excavación para cimentación con medios mecánicos, transporte y descarga. Totalmente montado.
Incluye: Replanteo. Transporte y descarga. Excavación de la cimentación. Eliminación de las tierras sueltas del fondo de la excavación. Izado del poste. Colocación y aplomado. Vaciado y compactación del hormigón. Eliminación de restos, limpieza final y retirada de escombros. Carga de escombros sobre camión o contenedor.
Criterio de medición de proyecto: Número de unidades previstas, según documentación gráfica de Proyecto.
Criterio de medición de obra: Se medirá el número de unidades realmente ejecutadas según especificaciones de Proyecto.

| Código | Ud | Descripción | Rendimiento | Precio | Importe |
|---|---|---|---|---|---|
| mt35pya020km | Ud | Poste de hormigón armado vibrado, de 11 m de altura y 800 daN de esfuerzo nominal. (material) | 1 | 694.47 | 694.470 |
| mt10hmf050aee | m³ | Hormigón simple f'c=240 kg/cm² (24 MPa), clase de exposición F0 S0 P0 C0, tamaño máximo del agregado 19 mm, consistencia blanda, premezclado en planta, según NEC-11 y ACI 318. (material) | 0.549 | 99.09 | 54.400 |
| mq01exn010i | h | Miniretroexcavadora sobre neumáticos, de 37,5 kW. (maquinaria) | 0.44 | 55.34 | 24.350 |
| mq04cag010a | h | Camión con grúa de hasta 6 t. (maquinaria) | 1.21 | 59.88 | 72.455 |
| mo020 | h | Albañil. (mano de obra) | 2.96 | 10.34 | 30.606 |
| mo077 | h | Ayudante de albañil. (mano de obra) | 2.96 | 6.62 | 19.595 |
| % | % | Herramienta menor | 2 % | 895.876 | 17.918 |
|  |  | Costes directos |  |  | 913.794 |

Residuos:
- colocación: mt35pya020km Poste de hormigón armado vibrado, de 11 m de altura y 800 daN de esfuerzo nominal; factor de residuo 0.0193701
- colocación: mt10hmf050aee; factor de residuo 0.00159923

## Recursos

**mt35pya020km** Ud Poste de hormigón armado vibrado, de 11 m de altura y 800 daN de esfuerzo nominal
Datos técnicos: Coste energético 1943.180 MJ; Emisión de CO2 209.897 kg; Código LER 17 01 01; Masa del elemento 1400 kg; Volumen 0.933333 m3
Residuos:
- embalaje: re170201 Madera. (componente de residuo); rendimiento 1.369 kg; Código LER 17 02 01; Masa del elemento 1 kg; Volumen 0.000909 m3
- embalaje: re170203 Plástico. (componente de residuo); rendimiento 0.508 kg; Código LER 17 02 03; Masa del elemento 1 kg; Volumen 0.001667 m3

**mt10hmf050aee** m³ Hormigón simple f'c=240 kg/cm² (24 MPa)
Datos técnicos: Coste energético 1840.000 MJ; Emisión de CO2 230.000 kg; Código LER 17 01 01; Masa del elemento 2300 kg; Volumen 1.533333 m3
