# Cuadro de protección y control de alumbrado público

- Propiedad del archivo: CYPE Ingenieros S.A.
- Formato: FIEBDC-3/2016
- Programa: Generador de precios de la construcción. CYPE Ingenieros, S.A.
- Fecha: 03/11/2025
- Ámbito geográfico: Ecuador
- Divisa: USD
- Costes indirectos: 3 %
- Gastos generales: 13 %
- Beneficio industrial: 6 %
- IVA: 12 %

## I Instalaciones

### IU Urbanas

#### IUP Redes de alumbrado público

**IUP110** Ud Cuadro de protección y control de alumbrado público.
Cuadro de protección y control de alumbrado público, formado por caja de superficie de poliéster, de 800x250x1000 mm, con grado de protección IP66, color gris RAL 7035; 1 interruptor general automático (IGA), de 40 A de intensidad nominal, tetrapolar (4P); 1 contactor; 2 interruptores automáticos magnetotérmicos, uno por cada circuito; 2 interruptores diferenciales, uno por cada circuito; y 1 interruptor automático magnetotérmico, 1 interruptor diferencial, 1 célula fotoeléctrica y 1 interruptor horario programable para el circuito de control. Incluso elementos de fijación, regletas de conexión y cuantos accesorios sean necesarios para su correcta instalación. Totalmente montado, conexionado y probado.
Incluye: Replanteo. Colocación de la caja para el cuadro. Conexionado. Montaje de los componentes.
Criterio de medición de proyecto: Número de unidades previstas, según documentación gráfica de Proyecto.
Criterio de medición de obra: Se medirá el número de unidades realmente ejecutadas según especificaciones de Proyecto.

| Código | Ud | Descripción | Rendimiento | Precio | Importe |
|---|---|---|---|---|---|
| mt35cgm100l | Ud | Caja de superficie con puerta opaca, de 800x250x1000 mm, fabricada en poliéster, con grado de protección IP66, color gris RAL 7035. (material) | 1 | 782.25 | 782.250 |
| mt35cgm021aceal | Ud | Interruptor general automático (IGA), de 4 módulos, tetrapolar (4P), con 10 kA de poder de corte, de 40 A de intensidad nominal, curva C, incluso accesorios de montaje. (material) | 1 | 163.88 | 163.880 |
| mt35cgm021bbbab | Ud | Interruptor automático magnetotérmico, de 2 módulos, bipolar (2P), con 6 kA de poder de corte, de 10 A de intensidad nominal, curva C, incluso accesorios de montaje. (material) | 2 | 17.52 | 35.040 |
| mt35cgm029ag | Ud | Interruptor diferencial instantáneo, 2P/25A/300mA, de 2 módulos, incluso accesorios de montaje. (material) | 1 | 128.5 | 128.500 |
| mt35cgm080a | Ud | Interruptor crepuscular con célula fotoeléctrica, incluso accesorios de montaje. (material) | 1 | 246.41 | 246.410 |
| mt35cgm090a | Ud | Interruptor horario programable. (material) | 1 | 207.74 | 207.740 |
| mt35cgm070a | Ud | Contactor de maniobra, de 40 A de intensidad nominal, tetrapolar (4P), de 4 módulos, incluso accesorios de montaje. Según IEC 60947-4. (material) | 1 | 88.59 | 88.590 |
| mt35cgm021bbeah | Ud | Interruptor automático magnetotérmico, de 4 módulos, tetrapolar (4P), con 6 kA de poder de corte, de 25 A de intensidad nominal, curva C, incluso accesorios de montaje. (material) | 2 | 110.97 | 221.940 |
| mt35cgm031ag | Ud | Interruptor diferencial instantáneo, 4P/25A/300mA, de 4 módulos, incluso accesorios de montaje. (material) | 2 | 199.54 | 399.080 |
| mt35www010 | Ud | Material auxiliar para instalaciones eléctricas. (material) | 2 | 2.08 | 4.160 |
| mo003 | h | Electricista. (mano de obra) | 1.727 | 11.41 | 19.705 |
| mo102 | h | Ayudante electricista. (mano de obra) | 1.332 | 7.11 | 9.471 |
| % | % | Herramienta menor | 2 % | 2306.766 | 46.135 |
|  |  | Costes directos |  |  | 2352.901 |

## Recursos

**mt35cgm100l** Ud Caja de superficie con puerta opaca
Datos técnicos: Coste energético 1073.711 MJ; Emisión de CO2 47.454 kg
Residuos:
- embalaje: re150101 Envases de papel y cartón. (componente de residuo); rendimiento 1.507 kg; Código LER 15 01 01; Masa del elemento 1 kg; Volumen 0.001333 m3

**mt35cgm021aceal** Ud Interruptor general automático (IGA)
Datos técnicos: Coste energético 47.508 MJ; Emisión de CO2 2.487 kg
Residuos:
- embalaje: re150101 Envases de papel y cartón; rendimiento 0.036 kg

**mt35cgm021bbbab** Ud Interruptor automático magnetotérmico
Datos técnicos: Coste energético 14.264 MJ; Emisión de CO2 0.764 kg
Residuos:
- embalaje: re150101 Envases de papel y cartón; rendimiento 0.032 kg

**mt35cgm029ag** Ud Interruptor diferencial instantáneo, 2P/25A/300mA, de 2 módulos, incluso accesorios de montaje
Datos técnicos: Coste energético 14.266 MJ; Emisión de CO2 0.767 kg
Residuos:
- embalaje: re150101 Envases de papel y cartón; rendimiento 0.035 kg

**mt35cgm080a** Ud Interruptor crepuscular con célula fotoeléctrica, incluso accesorios de montaje
Datos técnicos: Coste energético 12.368 MJ; Emisión de CO2 0.671 kg
Residuos:
- embalaje: re150101 Envases de papel y cartón; rendimiento 0.038 kg

**mt35cgm090a** Ud Interruptor horario programable
Datos técnicos: Coste energético 15.881 MJ; Emisión de CO2 0.852 kg
Residuos:
- embalaje: re150101 Envases de papel y cartón; rendimiento 0.038 kg

**mt35cgm070a** Ud Contactor de maniobra
Datos técnicos: Coste energético 47.507 MJ; Emisión de CO2 2.485 kg
Residuos:
- embalaje: re150101 Envases de papel y cartón; rendimiento 0.034 kg

**mt35cgm021bbeah** Ud Interruptor automático magnetotérmico
Datos técnicos: Coste energético 47.507 MJ; Emisión de CO2 2.486 kg
Residuos:
- embalaje: re150101 Envases de papel y cartón; rendimiento 0.035 kg

**mt35cgm031ag** Ud Interruptor diferencial instantáneo, 4P/25A/300mA, de 4 módulos, incluso accesorios de montaje
Datos técnicos: Coste energético 23.764 MJ; Emisión de CO2 1.260 kg
Residuos:
- embalaje: re150101 Envases de papel y cartón; rendimiento 0.037 kg
