# Preinstalación de contador de riego

- Propiedad del archivo: CYPE Ingenieros S.A.
- Formato: FIEBDC-3/2016
- Programa: Generador de precios de la construcción. CYPE Ingenieros, S.A.
- Fecha: 26/06/2024
- Ámbito geográfico: Ecuador
- Divisa: USD
- Costes indirectos: 3 %
- Gastos generales: 13 %
- Beneficio industrial: 6 %
- IVA: 12 %

## I Instalaciones

### IU Urbanas

#### IUR Redes de riego

**IUR040** Ud Preinstalación de contador de riego.
Preinstalación de contador de riego de 4" DN 100 mm, colocado en armario prefabricado, conectado al ramal de acometida y al ramal de abastecimiento y distribución, formada por dos llaves de corte de compuerta de latón fundido; grifo de purga y válvula de retención. Incluso cerradura especial de cuadradillo y demás material auxiliar. Totalmente montada, conexionada y probada.
Criterio de valoración económica: El precio no incluye el contador.
Incluye: Replanteo. Colocación y fijación de accesorios y piezas especiales.
Criterio de medición de proyecto: Número de unidades previstas, según documentación gráfica de Proyecto.
Criterio de medición de obra: Se medirá el número de unidades realmente ejecutadas según especificaciones de Proyecto.

| Código | Ud | Descripción | Rendimiento | Precio | Importe |
|---|---|---|---|---|---|
| mt37svc010w | Ud | Válvula de compuerta de latón fundido, para roscar, de 4". (material) | 2 | 209.47 | 418.940 |
| mt37sgl010c | Ud | Grifo de purga de 25 mm. (material) | 1 | 9.49 | 9.490 |
| mt37svr010i | Ud | Válvula de retención de latón para roscar de 4". (material) | 1 | 164.86 | 164.860 |
| mt37cir010d | Ud | Armario de fibra de vidrio de 100x70x40 cm para alojar contador individual de agua de 80 a 100 mm, provisto de cerradura especial de cuadradillo. (material) | 1 | 339.33 | 339.330 |
| mt37www010 | Ud | Material auxiliar para instalaciones de plomería. (material) | 1 | 2 | 2.000 |
| mo008 | h | Plomero. (mano de obra) | 2.467 | 10.62 | 26.200 |
| mo107 | h | Ayudante plomero. (mano de obra) | 1.233 | 6.62 | 8.162 |
| % | % | Herramienta menor | 4 % | 968.982 | 38.759 |
|  |  | Costes directos |  |  | 1007.741 |

## Recursos

**mt37svc010w** Ud Válvula de compuerta de latón fundido, para roscar, de 4"
Datos técnicos: Coste energético 1809.752 MJ; Emisión de CO2 121.606 kg
Residuos:
- embalaje: re150101 Envases de papel y cartón. (componente de residuo); rendimiento 0.077 kg; Código LER 15 01 01; Masa del elemento 1 kg; Volumen 0.001333 m3

**mt37sgl010c** Ud Grifo de purga de 25 mm
Datos técnicos: Coste energético 0.039 MJ; Emisión de CO2 0.061 kg
Residuos:
- embalaje: re150101 Envases de papel y cartón; rendimiento 0.072 kg

**mt37svr010i** Ud Válvula de retención de latón para roscar de 4"
Datos técnicos: Coste energético 4269.550 MJ; Emisión de CO2 286.803 kg
Residuos:
- embalaje: re150101 Envases de papel y cartón; rendimiento 0.074 kg
