# Preinstalación de contador de riego

- Propiedad del archivo: CYPE Ingenieros S.A.
- Formato: FIEBDC-3/2016
- Programa: Generador de precios de la construcción. CYPE Ingenieros, S.A.
- Fecha: 26/06/2024
- Ámbito geográfico: Ecuador
- Divisa: USD
- Costes indirectos: 3 %
- Gastos generales: 13 %
- Beneficio industrial: 6 %
- IVA: 12 %

## I Instalaciones

### IU Urbanas

#### IUR Redes de riego

**IUR040** Ud Preinstalación de contador de riego.
Preinstalación de contador de riego de 1" DN 25 mm, colocado en hornacina, conectado al ramal de acometida y al ramal de abastecimiento y distribución, formada por dos llaves de corte de esfera de latón niquelado; grifo de purga y válvula de retención. Incluso marco y tapa de fundición dúctil para registro y demás material auxiliar. Totalmente montada, conexionada y probada.
Criterio de valoración económica: El precio no incluye el contador.
Incluye: Replanteo. Colocación y fijación de accesorios y piezas especiales.
Criterio de medición de proyecto: Número de unidades previstas, según documentación gráfica de Proyecto.
Criterio de medición de obra: Se medirá el número de unidades realmente ejecutadas según especificaciones de Proyecto.

| Código | Ud | Descripción | Rendimiento | Precio | Importe |
|---|---|---|---|---|---|
| mt37sve010d | Ud | Válvula de esfera de latón niquelado para roscar de 1". (material) | 2 | 17.37 | 34.740 |
| mt37sgl010c | Ud | Grifo de purga de 25 mm. (material) | 1 | 9.49 | 9.490 |
| mt37svr010c | Ud | Válvula de retención de latón para roscar de 1". (material) | 1 | 11.54 | 11.540 |
| mt37aar010a | Ud | Marco y tapa de fundición dúctil de 30x30 cm, según Compañía Suministradora. (material) | 1 | 24.94 | 24.940 |
| mt37www010 | Ud | Material auxiliar para instalaciones de plomería. (material) | 1 | 2 | 2.000 |
| mo008 | h | Plomero. (mano de obra) | 1.184 | 10.62 | 12.574 |
| mo107 | h | Ayudante plomero. (mano de obra) | 0.592 | 6.62 | 3.919 |
| % | % | Herramienta menor | 4 % | 99.203 | 3.968 |
|  |  | Costes directos |  |  | 103.171 |

## Recursos

**mt37sve010d** Ud Válvula de esfera de latón niquelado para roscar de 1"
Datos técnicos: Coste energético 843.399 MJ; Emisión de CO2 56.701 kg
Residuos:
- embalaje: re150101 Envases de papel y cartón. (componente de residuo); rendimiento 0.072 kg; Código LER 15 01 01; Masa del elemento 1 kg; Volumen 0.001333 m3

**mt37sgl010c** Ud Grifo de purga de 25 mm
Datos técnicos: Coste energético 0.039 MJ; Emisión de CO2 0.061 kg
Residuos:
- embalaje: re150101 Envases de papel y cartón; rendimiento 0.072 kg

**mt37svr010c** Ud Válvula de retención de latón para roscar de 1"
Datos técnicos: Coste energético 852.184 MJ; Emisión de CO2 57.291 kg
Residuos:
- embalaje: re150101 Envases de papel y cartón; rendimiento 0.072 kg

**mt37aar010a** Ud Marco y tapa de fundición dúctil de 30x30 cm, según Compañía Suministradora
Datos técnicos: Coste energético 101.805 MJ; Emisión de CO2 6.403 kg
Residuos:
- embalaje: re150101 Envases de papel y cartón; rendimiento 0.072 kg
