# Pozo para toma de muestras, prefabricado, de polietileno

- Propiedad del archivo: CYPE Ingenieros S.A.
- Formato: FIEBDC-3/2016
- Programa: Generador de precios de la construcción. CYPE Ingenieros, S.A.
- Fecha: 26/06/2024
- Ámbito geográfico: Ecuador
- Divisa: USD
- Costes indirectos: 3 %
- Gastos generales: 13 %
- Beneficio industrial: 6 %
- IVA: 12 %

## I Instalaciones

### IU Urbanas

#### IUS Redes de saneamiento

**IUS067** Ud Pozo para toma de muestras, prefabricado, de polietileno.
Formación de pozo para toma de muestras, monobloque, de polietileno de alta densidad, de 800 mm de diámetro nominal y 2,5 m de altura nominal, con cono reductor de 600 mm de diámetro nominal en la boca, con los pates instalados, base con superficie acanalada, tubo pasante con corte para toma de muestras, de 400 mm de diámetro y manguito de unión con junta elástica en la entrada, sobre solera de 30 cm de espesor de hormigón armado f'c=280 kg/cm² (28 MPa), clase de exposición F0 S1 P1 C1, tamaño máximo del agregado 19 mm, consistencia blanda, encastre del cuerpo del colector 10 cm en dicha solera, ligeramente armada con malla electrosoldada 20x20 cm y Ø 8-8 mm y losa alrededor de la boca del cono de 150x150 cm y 20 cm de espesor de hormigón simple f'c=310 kg/cm² (31 MPa), clase de exposición F0 S2 P1 C0, tamaño máximo del agregado 19 mm, consistencia blanda; con cierre de tapa circular y marco de fundición carga de rotura 250 kN, instalado en junto a bordillos de aceras o zonas de las cunetas de las calles.
Criterio de valoración económica: El precio incluye los equipos y la maquinaria necesarios para el desplazamiento y la disposición en obra de los elementos, pero no incluye la excavación ni el relleno del trasdós.
Incluye: Replanteo. Colocación de la malla electrosoldada para la solera. Vaciado y compactación del hormigón en formación de solera. Colocación del pozo. Conexionado de los colectores al pozo. Colocación de la malla electrosoldada para la losa, alrededor de la boca del cono. Vaciado y compactación del hormigón. Colocación de marco, tapa de registro y accesorios. Comprobación de su correcto funcionamiento.
Criterio de medición de proyecto: Número de unidades previstas, según documentación gráfica de Proyecto.
Criterio de medición de obra: Se medirá el número de unidades realmente ejecutadas según especificaciones de Proyecto.

| Código | Ud | Descripción | Rendimiento | Precio | Importe |
|---|---|---|---|---|---|
| mt10haf050bFi | m³ | Hormigón f'c=280 kg/cm² (28 MPa), clase de exposición F0 S1 P1 C1, tamaño máximo del agregado 19 mm, consistencia blanda, premezclado en planta, según NEC-11 y ACI 318. (material) | 0.398 | 104.73 | 41.683 |
| mt07ame040L | m² | Malla electrosoldada con alambres longitudinales y transversales de 8 mm de diámetro espaciados 20x20 cm, según NTE-INEN-2209 y ASTM A 497. (material) | 1.327 | 5.5 | 7.299 |
| mt11ras150c | Ud | Pozo para toma de muestras, monobloque, de polietileno de alta densidad, de 800 mm de diámetro nominal y 2,5 m de altura nominal, con cono reductor de 600 mm de diámetro nominal en la boca, con los pates instalados, base con superficie acanalada, tubo pasante con corte para toma de muestras, de 400 mm de diámetro y manguito de unión con junta elástica en la entrada. (material) | 1 | 1824.5 | 1824.500 |
| mt10hmf050cpe | m³ | Hormigón simple f'c=310 kg/cm² (31 MPa), clase de exposición F0 S2 P1 C0, tamaño máximo del agregado 19 mm, consistencia blanda, premezclado en planta, según NEC-11 y ACI 318. (material) | 0.349 | 107.55 | 37.535 |
| mt46tpr010g | Ud | Tapa circular y marco de fundición dúctil de 660 mm de diámetro exterior y 40 mm de altura, paso libre de 550 mm, para pozo, carga de rotura 250 kN. Tapa revestida con pintura bituminosa y marco sin cierre ni junta. (material) | 1 | 88.31 | 88.310 |
| mq04cag010a | h | Camión con grúa de hasta 6 t. (maquinaria) | 0.256 | 59.88 | 15.329 |
| mo041 | h | Albañil de obra civil. (mano de obra) | 2.202 | 10.34 | 22.769 |
| mo087 | h | Ayudante de albañil de obra civil. (mano de obra) | 1.101 | 6.62 | 7.289 |
| % | % | Herramienta menor | 2 % | 2044.714 | 40.894 |
|  |  | Costes directos |  |  | 2085.608 |

Residuos:
- colocación: mt10haf050bFi; factor de residuo 0.00156577
- colocación: mt07ame040L; factor de residuo 0.0172458
- colocación: mt10hmf050cpe; factor de residuo 0.00154904

## Recursos

**mt10haf050bFi** m³ Hormigón f'c=280 kg/cm² (28 MPa)
Datos técnicos: Coste energético 2208.000 MJ; Emisión de CO2 253.000 kg; Código LER 17 01 01; Masa del elemento 2300 kg; Volumen 1.533333 m3

**mt07ame040L** m² Malla electrosoldada con alambres longitudinales y transversales de 8 mm de diámetro espaciados 20x20 cm
Datos técnicos: Coste energético 38.632 MJ; Emisión de CO2 2.004 kg; Código LER 17 04 05; Masa del elemento 3.93 kg; Volumen 0.001871 m3

**mt11ras150c** Ud Pozo para toma de muestras
Datos técnicos: Coste energético 14101.462 MJ; Emisión de CO2 500.167 kg
Residuos:
- embalaje: re150101 Envases de papel y cartón. (componente de residuo); rendimiento 0.086 kg; Código LER 15 01 01; Masa del elemento 1 kg; Volumen 0.001333 m3

**mt10hmf050cpe** m³ Hormigón simple f'c=310 kg/cm² (31 MPa)
Datos técnicos: Coste energético 2208.000 MJ; Emisión de CO2 253.000 kg; Código LER 17 01 01; Masa del elemento 2300 kg; Volumen 1.533333 m3

**mt46tpr010g** Ud Tapa circular y marco de fundición dúctil de 660 mm de diámetro exterior y 40 mm de altura
Datos técnicos: Coste energético 848.089 MJ; Emisión de CO2 52.911 kg
Residuos:
- embalaje: re150101 Envases de papel y cartón; rendimiento 0.072 kg
