# Escarificado del terreno

- Propiedad del archivo: CYPE Ingenieros S.A.
- Formato: FIEBDC-3/2016
- Programa: Generador de precios de la construcción. CYPE Ingenieros, S.A.
- Fecha: 26/06/2024
- Ámbito geográfico: Ecuador
- Divisa: USD
- Costes indirectos: 3 %
- Gastos generales: 13 %
- Beneficio industrial: 6 %
- IVA: 12 %

## J Jardinería

### JA Preparación del terreno

#### JAB Adecuación físico

**JAB030** m² Escarificado del terreno.
Escarificado superficial del terreno previamente laboreado, suelto, con medios manuales, mediante escarificador manual, alcanzando una profundidad de entre 10 y 15 cm.
Incluye: Escarificado del terreno. Señalización y protección del terreno.
Criterio de medición de proyecto: Superficie medida en proyección horizontal, según documentación gráfica de Proyecto.
Criterio de medición de obra: Se medirá, en proyección horizontal, la superficie realmente ejecutada según especificaciones de Proyecto.

| Código | Ud | Descripción | Rendimiento | Precio | Importe |
|---|---|---|---|---|---|
| mo040 | h | Jardinero. (mano de obra) | 0.001 | 10.34 | 0.010 |
| mo086 | h | Ayudante jardinero. (mano de obra) | 0.006 | 6.62 | 0.040 |
| % | % | Herramienta menor | 2 % | 0.050 | 0.001 |
|  |  | Costes directos |  |  | 0.051 |
