# Abonado intenso del terreno

- Propiedad del archivo: CYPE Ingenieros S.A.
- Formato: FIEBDC-3/2016
- Programa: Generador de precios de la construcción. CYPE Ingenieros, S.A.
- Fecha: 26/06/2024
- Ámbito geográfico: Ecuador
- Divisa: USD
- Costes indirectos: 3 %
- Gastos generales: 13 %
- Beneficio industrial: 6 %
- IVA: 12 %

## J Jardinería

### JA Preparación del terreno

#### JAD Incorporación de abonos

**JAD020** m² Abonado intenso del terreno.
Abonado intenso del terreno con abono mineral complejo NPK 15-15-15 con un rendimiento de 0,06 kg/m², estiércol tratado con un rendimiento de 6 kg/m² y turba cribada con un rendimiento de 0,001 l/m², extendido con medios manuales y mecánicos, mediante dumper autocargable y posterior volteado del terreno mediante motocultor, hasta conseguir su incorporación al suelo a una profundidad media de 15 cm.
Incluye: Extendido de los productos de abono sobre el terreno. Volteado del terreno. Recogida de restos. Carga a camión o contenedor de los restos.
Criterio de medición de proyecto: Superficie medida en proyección horizontal, según documentación gráfica de Proyecto.
Criterio de medición de obra: Se medirá, en proyección horizontal, la superficie realmente ejecutada según especificaciones de Proyecto.

| Código | Ud | Descripción | Rendimiento | Precio | Importe |
|---|---|---|---|---|---|
| mt48tip010 | kg | Abono mineral complejo NPK 15-15-15. (material) | 0.06 | 1 | 0.060 |
| mt48tie070 | kg | Estiércol. (material) | 6 | 0.05 | 0.300 |
| mt48tie060 | m³ | Turba cribada. (material) | 0.001 | 94.43 | 0.094 |
| mq09mot010 | h | Motocultor 60/80 cm. (maquinaria) | 0.004 | 3.27 | 0.013 |
| mq04dua010a | h | Dumper autocargable de 1,5 t de carga útil. (maquinaria) | 0.044 | 7.21 | 0.317 |
| mo040 | h | Jardinero. (mano de obra) | 0.001 | 10.34 | 0.010 |
| mo086 | h | Ayudante jardinero. (mano de obra) | 0.099 | 6.62 | 0.655 |
| % | % | Herramienta menor | 2 % | 1.449 | 0.029 |
|  |  | Costes directos |  |  | 1.478 |

Residuos:
- colocación: mt48tip010 Abono mineral complejo NPK 15-15-15; factor de residuo 0.055
- colocación: mt48tie070 Estiércol; factor de residuo 0.04125

## Recursos

**mt48tip010** kg Abono mineral complejo NPK 15-15-15
Datos técnicos: Coste energético 30.291 MJ; Emisión de CO2 3.674 kg; Código LER 06 10 99; Masa del elemento 1 kg; Volumen 0.001111 m3
Residuos:
- embalaje: re170203 Plástico. (componente de residuo); rendimiento 0.003 kg; Código LER 17 02 03; Masa del elemento 1 kg; Volumen 0.001667 m3

**mt48tie070** kg Estiércol
Datos técnicos: Coste energético 0.300 MJ; Emisión de CO2 0.020 kg; Código LER 02 01 06; Masa del elemento 1 kg; Volumen 0.001 m3
