# Malla antihierbas orgánica

- Propiedad del archivo: CYPE Ingenieros S.A.
- Formato: FIEBDC-3/2016
- Programa: Generador de precios de la construcción. CYPE Ingenieros, S.A.
- Fecha: 26/06/2024
- Ámbito geográfico: Ecuador
- Divisa: USD
- Costes indirectos: 3 %
- Gastos generales: 13 %
- Beneficio industrial: 6 %
- IVA: 12 %

## J Jardinería

### JD Sistemas de drenaje, sujeción y protección

#### JDM Mallas antihierbas

**JDM010** m² Malla antihierbas orgánica.
Malla orgánica, biodegradable, elaborada con fibras naturales de coco 100%, entrecosidas con mallas e hilo de polipropileno fotodegradable, 250 g/m² de masa superficial, para el control de la erosión y función antihierbas en la realización de plantaciones, permeable al agua, al aire y a los nutrientes, fijada al terreno con pendiente donde se vaya a realizar el sembrado, a razón de 3 plantas/m² con anclaje de acero corrugado en forma de U, de 8 mm de diámetro.
Criterio de valoración económica: El precio no incluye la vegetación.
Incluye: Preparación del terreno. Colocación de la malla. Colocación de las piquetas de anclaje. Realización de cortes en la malla.
Criterio de medición de proyecto: Superficie medida en proyección horizontal, según documentación gráfica de Proyecto.
Criterio de medición de obra: Se medirá, en proyección horizontal, la superficie realmente ejecutada según especificaciones de Proyecto.

| Código | Ud | Descripción | Rendimiento | Precio | Importe |
|---|---|---|---|---|---|
| mt48map010a | m² | Malla orgánica, biodegradable, elaborada con fibras naturales de coco 100%, entrecosidas con mallas e hilo de polipropileno fotodegradable, 250 g/m² de masa superficial, para el control de la erosión y función antihierbas en la realización de plantaciones, permeable al agua, al aire y a los nutrientes. (material) | 1.1 | 1.93 | 2.123 |
| mt48mal025 | Ud | Anclaje de acero corrugado en forma de U, de 8 mm de diámetro, para sujeción de redes y mallas al terreno. (material) | 1 | 0.4 | 0.400 |
| mo040 | h | Jardinero. (mano de obra) | 0.088 | 10.34 | 0.910 |
| mo086 | h | Ayudante jardinero. (mano de obra) | 0.176 | 6.62 | 1.165 |
| % | % | Herramienta menor | 2 % | 4.598 | 0.092 |
|  |  | Costes directos |  |  | 4.690 |
