# Protector contra roedores

- Propiedad del archivo: CYPE Ingenieros S.A.
- Formato: FIEBDC-3/2016
- Programa: Generador de precios de la construcción. CYPE Ingenieros, S.A.
- Fecha: 26/06/2024
- Ámbito geográfico: Ecuador
- Divisa: USD
- Costes indirectos: 3 %
- Gastos generales: 13 %
- Beneficio industrial: 6 %
- IVA: 12 %

## J Jardinería

### JD Sistemas de drenaje, sujeción y protección

#### JDP Protectores

**JDP020** m Protector contra roedores.
Protector contra roedores, compuesto por red de disuasión de polietileno reciclable de 40 cm de altura, con resistencia a los rayos UV, de 0,8x0,8 cm de luz de malla, sujeta mediante abrazaderas de plástico a dos tutores de bambú de 4 a 6 mm de diámetro.
Incluye: Replanteo y clavado de los tutores. Alineación de los tutores y sujeción de la red a los mismos con abrazaderas de plástico.
Criterio de medición de proyecto: Número de unidades previstas, según documentación gráfica de Proyecto.
Criterio de medición de obra: Se medirá el número de unidades realmente ejecutadas según especificaciones de Proyecto.

| Código | Ud | Descripción | Rendimiento | Precio | Importe |
|---|---|---|---|---|---|
| mt48ppp010a | m | Red de disuasión contra roedores, de polietileno reciclable de 40 cm de altura, con resistencia a los rayos UV, de 0,8x0,8 cm de luz de malla. Incluso abrazaderas para la sujeción a los tutores. (material) | 1 | 0.97 | 0.970 |
| mt48tut025 | Ud | Tutor de caña de bambú de 4 a 6 mm de diámetro y 100 cm de longitud. (material) | 2 | 1.31 | 2.620 |
| mo086 | h | Ayudante jardinero. (mano de obra) | 0.148 | 6.62 | 0.980 |
| % | % | Herramienta menor | 2 % | 4.570 | 0.091 |
|  |  | Costes directos |  |  | 4.661 |

Residuos:
- colocación: mt48tut025 Tutor de caña de bambú de 4 a 6 mm de diámetro y 100 cm de longitud; factor de residuo 0.0015

## Recursos

**mt48tut025** Ud Tutor de caña de bambú de 4 a 6 mm de diámetro y 100 cm de longitud
Datos técnicos: Coste energético -15.829 MJ; Emisión de CO2 -1.565 kg; Código LER 17 02 01; Masa del elemento 0.96 kg; Volumen 0.000873 m3
Residuos:
- embalaje: re170203 Plástico. (componente de residuo); rendimiento 0.002 kg; Código LER 17 02 03; Masa del elemento 1 kg; Volumen 0.001667 m3
