# Tutor de estaca de madera para árbol

- Propiedad del archivo: CYPE Ingenieros S.A.
- Formato: FIEBDC-3/2016
- Programa: Generador de precios de la construcción. CYPE Ingenieros, S.A.
- Fecha: 26/06/2024
- Ámbito geográfico: Ecuador
- Divisa: USD
- Costes indirectos: 3 %
- Gastos generales: 13 %
- Beneficio industrial: 6 %
- IVA: 12 %

## J Jardinería

### JD Sistemas de drenaje, sujeción y protección

#### JDT Tutores

**JDT010** Ud Tutor de estaca de madera para árbol.
Entutorado simple de árbol, realizado mediante una estaca, clavada verticalmente en el fondo del hoyo de sembrado, sujetando al tronco del árbol mediante un cinturón elástico de goma, regulable, de 4 cm de anchura, ejerciendo la función de tutor para mantener el árbol derecho durante su crecimiento.
Incluye: Replanteo y clavado de la estaca. Alineación y sujeción del árbol a la estaca mediante cinta elástica.
Criterio de medición de proyecto: Número de unidades previstas, según documentación gráfica de Proyecto.
Criterio de medición de obra: Se medirá el número de unidades realmente ejecutadas según especificaciones de Proyecto.

| Código | Ud | Descripción | Rendimiento | Precio | Importe |
|---|---|---|---|---|---|
| mt48tut010m | Ud | Estaca rústica de madera de pino tratada en autoclave con Tanalith E, de 6 cm de diámetro y 200 cm de longitud, con terminación en punta. (material) | 1 | 3.52 | 3.520 |
| mt48tut015 | Ud | Cinta elástica de caucho, de 4 cm de anchura, regulable, sin pasador, de 25 cm de longitud, para la sujeción del tronco del árbol al tutor. (material) | 1 | 0.65 | 0.650 |
| mo040 | h | Jardinero. (mano de obra) | 0.131 | 10.34 | 1.355 |
| mo086 | h | Ayudante jardinero. (mano de obra) | 0.131 | 6.62 | 0.867 |
| % | % | Herramienta menor | 2 % | 6.392 | 0.128 |
|  |  | Costes directos |  |  | 6.520 |

Residuos:
- colocación: mt48tut010m; factor de residuo 0.014

## Recursos

**mt48tut010m** Ud Estaca rústica de madera de pino tratada en autoclave con Tanalith E
Datos técnicos: Coste energético 267.840 MJ; Emisión de CO2 -3.783 kg; Código LER 17 02 01; Masa del elemento 3.11 kg; Volumen 0.002827 m3
Residuos:
- embalaje: re170203 Plástico. (componente de residuo); rendimiento 0.08 kg; Código LER 17 02 03; Masa del elemento 1 kg; Volumen 0.001667 m3
