# Rocalla

- Propiedad del archivo: CYPE Ingenieros S.A.
- Formato: FIEBDC-3/2016
- Programa: Generador de precios de la construcción. CYPE Ingenieros, S.A.
- Fecha: 26/06/2024
- Ámbito geográfico: Ecuador
- Divisa: USD
- Costes indirectos: 3 %
- Gastos generales: 13 %
- Beneficio industrial: 6 %
- IVA: 12 %

## J Jardinería

### JM Macizos y rocallas

#### JMR Rocallas

**JMR010** m² Rocalla.
Rocalla mixta de piedras calizas de coquera sin trabajar (50 kg/m²), con arbustos de Abelia (Abelia x grandiflora) de 0,17-0,18 m de altura (1 ud/m²), conífera enana de 0,3-0,4 m de altura (0,5 ud/m²) y arbusto cubresuelos de 0,2-0,4 m de altura (1 ud/m²).
Incluye: Limpieza y preparación del terreno. Remodelado, cava y abonado del terreno. Colocación de piedras. Distribución y sembrado de los arbustos. Cubrición con mantillo. Primer riego.
Criterio de medición de proyecto: Superficie medida en proyección horizontal, según documentación gráfica de Proyecto.
Criterio de medición de obra: Se medirá, en proyección horizontal, la superficie realmente ejecutada según especificaciones de Proyecto.

| Código | Ud | Descripción | Rendimiento | Precio | Importe |
|---|---|---|---|---|---|
| mt48ebp010a | Ud | Abelia (Abelia x grandiflora) de 0,17-0,18 m de altura; suministro en contenedor de 1,3 litros, D=14 cm. (material) | 1 | 7.75 | 7.750 |
| mt48adc060a | t | Piedras calizas de coquera sin trabajar, para uso decorativo. (material) | 0.05 | 129.94 | 6.497 |
| mt48ecr020a | Ud | Conífera enana de 0,3-0,4 m de altura, para rocalla. (material) | 0.5 | 5.8 | 2.900 |
| mt48ecr020b | Ud | Arbusto cubresuelos de 0,2-0,4 m de altura, para rocalla. (material) | 1 | 5.12 | 5.120 |
| mt48tie040 | kg | Mantillo limpio cribado. (material) | 4 | 0.04 | 0.160 |
| mt48tie020 | kg | Abono mineral complejo NPK 15-15-15. (material) | 4 | 1 | 4.000 |
| mt08aaa010a | m³ | Agua. (material) | 0.05 | 1.82 | 0.091 |
| mo040 | h | Jardinero. (mano de obra) | 0.308 | 10.34 | 3.185 |
| mo115 | h | Peón jardinero. (mano de obra) | 0.493 | 6.38 | 3.145 |
| % | % | Herramienta menor | 2 % | 32.848 | 0.657 |
|  |  | Costes directos |  |  | 33.505 |

Residuos:
- colocación: mt48adc060a Piedras calizas de coquera sin trabajar, para uso decorativo; factor de residuo 0.0049
- colocación: mt48tie020 Abono mineral complejo NPK 15-15-15; factor de residuo 0.055

## Recursos

**mt48adc060a** t Piedras calizas de coquera sin trabajar, para uso decorativo
Datos técnicos: Coste energético 2220.000 MJ; Emisión de CO2 80.000 kg; Código LER 01 04 13; Masa del elemento 1000 kg; Volumen 0.666667 m3

**mt48tie020** kg Abono mineral complejo NPK 15-15-15
Datos técnicos: Coste energético 30.291 MJ; Emisión de CO2 3.674 kg; Código LER 06 10 99; Masa del elemento 1 kg; Volumen 0.001111 m3
Residuos:
- embalaje: re170203 Plástico. (componente de residuo); rendimiento 0.003 kg; Código LER 17 02 03; Masa del elemento 1 kg; Volumen 0.001667 m3

**mt08aaa010a** m³ Agua
Datos técnicos: Coste energético 60.000 MJ; Emisión de CO2 30.000 kg
