# Trasplante de palmera

- Propiedad del archivo: CYPE Ingenieros S.A.
- Formato: FIEBDC-3/2016
- Programa: Generador de precios de la construcción. CYPE Ingenieros, S.A.
- Fecha: 20/06/2025
- Ámbito geográfico: Ecuador
- Divisa: USD
- Costes indirectos: 3 %
- Gastos generales: 13 %
- Beneficio industrial: 6 %
- IVA: 12 %

## J Jardinería

### JS Suministro y sembrado de especies

#### JSP Sembrado y trasplante de especies

**JSP050** Ud Trasplante de palmera.
Trasplante de palmera de entre 5 y 8 m de altura, ubicada en tierra, con retrocargadora.
Incluye: Poda de raíces. Poda de ramas. Transporte al lugar de destino. Sembrado. Recorte de raíces.
Criterio de medición de proyecto: Número de unidades previstas, según documentación gráfica de Proyecto.
Criterio de medición de obra: Se medirá el número de unidades realmente trasplantadas según especificaciones de Proyecto.

| Código | Ud | Descripción | Rendimiento | Precio | Importe |
|---|---|---|---|---|---|
| mq01ret020b | h | Retrocargadora sobre neumáticos, de 70 kW. (maquinaria) | 3.025 | 44.61 | 134.945 |
| mq04cag010b | h | Camión con grúa de hasta 10 t. (maquinaria) | 0.22 | 68.4 | 15.048 |
| mo040 | h | Jardinero. (mano de obra) | 1.603 | 11.11 | 17.809 |
| mo115 | h | Peón jardinero. (mano de obra) | 6.783 | 6.85 | 46.464 |
| mo086 | h | Ayudante jardinero. (mano de obra) | 6.783 | 7.12 | 48.295 |
| % | % | Herramienta menor | 2 % | 262.561 | 5.251 |
|  |  | Costes directos |  |  | 267.812 |
