# Conífera

- Propiedad del archivo: CYPE Ingenieros S.A.
- Formato: FIEBDC-3/2016
- Programa: Generador de precios de la construcción. CYPE Ingenieros, S.A.
- Fecha: 03/11/2025
- Ámbito geográfico: Ecuador
- Divisa: USD
- Costes indirectos: 3 %
- Gastos generales: 13 %
- Beneficio industrial: 6 %
- IVA: 12 %

## J Jardinería

### JS Suministro y sembrado de especies

#### JSS Suministro de especies

**JSS040** Ud Conífera.
Tejo hicksii (Taxus media hicksii) de 200 a 225 cm de altura; suministro en contenedor estándar.
Incluye: Transporte y descarga a pie de hoyo de sembrado.
Criterio de medición de proyecto: Número de unidades previstas, según documentación gráfica de Proyecto.
Criterio de medición de obra: Se medirá el número de unidades realmente suministradas según especificaciones de Proyecto.

| Código | Ud | Descripción | Rendimiento | Precio | Importe |
|---|---|---|---|---|---|
| mt48ecr070Ia | Ud | Tejo hicksii (Taxus media hicksii) de 200 a 225 cm de altura; suministro en contenedor estándar de 70 l. (material) | 1 | 182.98 | 182.980 |
| % | % | Herramienta menor | 2 % | 182.980 | 3.660 |
|  |  | Costes directos |  |  | 186.640 |
