# Cubrición decorativa con corteza de pino

- Propiedad del archivo: CYPE Ingenieros S.A.
- Formato: FIEBDC-3/2016
- Programa: Generador de precios de la construcción. CYPE Ingenieros, S.A.
- Fecha: 26/06/2024
- Ámbito geográfico: Ecuador
- Divisa: USD
- Costes indirectos: 3 %
- Gastos generales: 13 %
- Beneficio industrial: 6 %
- IVA: 12 %

## J Jardinería

### JT Decoración y tratamiento de superficies

#### JTO Superficies de materiales orgánicos

**JTO020** m² Cubrición decorativa con corteza de pino.
Cubrición decorativa, realizada mediante: extendido de corteza de pino, calidad extra, de 40/70 mm, con medios manuales, hasta formar una capa uniforme de 15 cm de espesor mínimo.
Incluye: Extendido de la capa de protección. Riego.
Criterio de medición de proyecto: Superficie medida en proyección horizontal, según documentación gráfica de Proyecto.
Criterio de medición de obra: Se medirá, en proyección horizontal, la superficie realmente ejecutada según especificaciones de Proyecto.

| Código | Ud | Descripción | Rendimiento | Precio | Importe |
|---|---|---|---|---|---|
| mt48mod030d | m³ | Corteza de pino, calidad extra, de 40/70 mm, para uso decorativo. (material) | 0.15 | 76.48 | 11.472 |
| mt08aaa010a | m³ | Agua. (material) | 0.006 | 1.82 | 0.011 |
| mo040 | h | Jardinero. (mano de obra) | 0.117 | 10.34 | 1.210 |
| mo086 | h | Ayudante jardinero. (mano de obra) | 0.382 | 6.62 | 2.529 |
| % | % | Herramienta menor | 2 % | 15.222 | 0.304 |
|  |  | Costes directos |  |  | 15.526 |

## Recursos

**mt08aaa010a** m³ Agua
Datos técnicos: Coste energético 60.000 MJ; Emisión de CO2 30.000 kg
