# Alcorque de infiltración

- Propiedad del archivo: CYPE Ingenieros S.A.
- Formato: FIEBDC-3/2016
- Programa: Generador de precios de la construcción. CYPE Ingenieros, S.A.
- Fecha: 26/06/2024
- Ámbito geográfico: Ecuador
- Divisa: USD
- Costes indirectos: 3 %
- Gastos generales: 13 %
- Beneficio industrial: 6 %
- IVA: 12 %

## M Firmes y pisos urbanos

### MP Pisos urbanos

#### MPD Drenantes

**MPD021** m² Alcorque de infiltración.
Alcorque de infiltración formado por geotextil de polipropileno, (150 g/m²), rejilla alveolar de polietileno de alta densidad estable a los rayos UV, de 73x73x7 cm, color verde y relleno de las celdas con grava filtrante sin clasificar.
Criterio de valoración económica: El precio no incluye la base soporte ni el piso drenante.
Incluye: Replanteo. Colocación del geotextil. Disposición de las rejillas alveolares. Extendido del material de drenaje en una capa de grosor uniforme.
Criterio de medición de proyecto: Superficie medida según documentación gráfica de Proyecto.
Criterio de medición de obra: Se medirá la superficie realmente ejecutada según especificaciones de Proyecto.

| Código | Ud | Descripción | Rendimiento | Precio | Importe |
|---|---|---|---|---|---|
| mt01ard030b | t | Grava filtrante sin clasificar. (material) | 0.147 | 25.54 | 3.754 |
| mt18rad020a | m² | Rejilla alveolar de polietileno de alta densidad estable a los rayos UV, de 73x73x7 cm, color verde, para ejecución de superficies transitables con césped o agregado. (material) | 1 | 11.4 | 11.400 |
| mt14gso030bche | m² | Geotextil no tejido sintético, termosoldado, de polipropileno, con una resistencia a la tracción longitudinal de 11,9 kN/m, una resistencia a la tracción transversal de 12,1 kN/m, una apertura de cono a la prueba de perforación dinámica según ISO 13433 inferior a 35 mm, resistencia CBR a punzonamiento 0,4 kN y una masa superficial de 150 g/m². (material) | 1 | 1.94 | 1.940 |
| mo087 | h | Ayudante de albañil de obra civil. (mano de obra) | 0.308 | 6.62 | 2.039 |
| % | % | Herramienta menor | 2 % | 19.133 | 0.383 |
|  |  | Costes directos |  |  | 19.516 |

Residuos:
- colocación: mt01ard030b Grava filtrante sin clasificar; factor de residuo 0.00474561
- colocación: mt14gso030bche; factor de residuo 0.07

## Recursos

**mt01ard030b** t Grava filtrante sin clasificar
Datos técnicos: Coste energético 75.000 MJ; Emisión de CO2 4.000 kg; Código LER 01 04 08; Masa del elemento 1000 kg; Volumen 0.666667 m3

**mt14gso030bche** m² Geotextil no tejido sintético
Datos técnicos: Coste energético 19.923 MJ; Emisión de CO2 0.676 kg; Código LER 17 06 04; Masa del elemento 0.15 kg; Volumen 0.00025 m3
Residuos:
- embalaje: re170203 Plástico. (componente de residuo); rendimiento 0.024 kg; Código LER 17 02 03; Masa del elemento 1 kg; Volumen 0.001667 m3
