# Piso drenante, con rejilla alveolar y agregado

- Propiedad del archivo: CYPE Ingenieros S.A.
- Formato: FIEBDC-3/2016
- Programa: Generador de precios de la construcción. CYPE Ingenieros, S.A.
- Fecha: 20/06/2025
- Ámbito geográfico: Ecuador
- Divisa: USD
- Costes indirectos: 3 %
- Gastos generales: 13 %
- Beneficio industrial: 6 %
- IVA: 12 %

## M Firmes y pisos urbanos

### MP Pisos urbanos

#### MPD Drenantes

**MPD200** m² Piso drenante, con rejilla alveolar y agregado.
Piso drenante, para tráfico rodado, con una resistencia a compresión de 400 N/mm² y una capacidad drenante de 16,2 l/(m²·min), formado por capa de drenaje compactada de grava filtrante sin clasificar, de 20 cm de espesor, geotextil de polipropileno, (400 g/m²), capa de nivelación compactada de arena con granulometría de 0 a 5 mm de diámetro, limpia, de 3 cm de espesor, rejilla alveolar de polietileno de alta densidad (HDPE), de 160x120x4 cm, color blanco, con geotextil de polipropileno incorporado en una de sus caras y capa de relleno de grava caliza seleccionada de machaqueo, color, con granulometría de 8 a 16 mm de diámetro, de 5 cm de espesor cubriendo la rejilla alveolar.
Incluye: Transporte y descarga del material a pie de tajo. Extendido y compactación de la capa de drenaje. Extendido y compactación de la capa de nivelación. Replanteo y corte de las rejillas alveolares. Disposición de las rejillas alveolares. Extendido y compactación de la capa de relleno.
Criterio de medición de proyecto: Superficie medida según documentación gráfica de Proyecto.
Criterio de medición de obra: Se medirá la superficie realmente ejecutada según especificaciones de Proyecto.

| Código | Ud | Descripción | Rendimiento | Precio | Importe |
|---|---|---|---|---|---|
| mt01ard030b | t | Grava filtrante sin clasificar. (material) | 0.2 | 25.64 | 5.128 |
| mt14gso030eiCb | m² | Geotextil no tejido sintético, termosoldado, de polipropileno, con una resistencia a la tracción longitudinal de 28 kN/m, una resistencia a la tracción transversal de 32 kN/m, una apertura de cono a la prueba de perforación dinámica según ISO 13433 inferior a 4 mm, resistencia CBR a punzonamiento 1,5 kN y una masa superficial de 400 g/m². (material) | 1.05 | 4.93 | 5.177 |
| mt01ara010a | m³ | Arena con granulometría de 0 a 5 mm de diámetro, limpia. (material) | 0.03 | 19.36 | 0.581 |
| mt18rap010p | m² | Rejilla alveolar de polietileno de alta densidad (HDPE), de 160x120x4 cm, color blanco, con geotextil de polipropileno incorporado en una de sus caras, para estabilización de pisos drenantes con agregado. (material) | 1.05 | 35.58 | 37.359 |
| mt01arp030e | m³ | Grava caliza seleccionada de machaqueo, color, con granulometría de 8 a 16 mm de diámetro. (material) | 0.05 | 38.21 | 1.911 |
| mq01pan070b | h | Mini pala cargadora sobre neumáticos, de 52 kW/1 m³ kW. (maquinaria) | 0.027 | 40.14 | 1.084 |
| mq02rod010d | h | Bandeja vibrante de guiado manual, de 300 kg, anchura de trabajo 70 cm, reversible. (maquinaria) | 0.03 | 7.8 | 0.234 |
| mo041 | h | Albañil de obra civil. (mano de obra) | 0.247 | 11.11 | 2.744 |
| mo087 | h | Ayudante de albañil de obra civil. (mano de obra) | 0.493 | 7.12 | 3.510 |
| mo040 | h | Jardinero. (mano de obra) | 0.185 | 11.11 | 2.055 |
| mo086 | h | Ayudante jardinero. (mano de obra) | 0.37 | 7.12 | 2.634 |
| % | % | Herramienta menor | 2 % | 62.417 | 1.248 |
|  |  | Costes directos |  |  | 63.665 |

Residuos:
- colocación: mt01ard030b Grava filtrante sin clasificar; factor de residuo 0.00474561
- colocación: mt14gso030eiCb; factor de residuo 0.035
- colocación: mt01ara010a Arena con granulometría de 0 a 5 mm de diámetro, limpia; factor de residuo 0.003
- colocación: mt01arp030e Grava caliza seleccionada de machaqueo, color, con granulometría de 8 a 16 mm de diámetro; factor de residuo 0.00643088

## Recursos

**mt01ard030b** t Grava filtrante sin clasificar
Datos técnicos: Coste energético 75.000 MJ; Emisión de CO2 4.000 kg; Código LER 01 04 08; Masa del elemento 1000 kg; Volumen 0.666667 m3

**mt14gso030eiCb** m² Geotextil no tejido sintético
Datos técnicos: Coste energético 52.498 MJ; Emisión de CO2 1.732 kg; Código LER 17 06 04; Masa del elemento 0.4 kg; Volumen 0.000667 m3
Residuos:
- embalaje: re170203 Plástico. (componente de residuo); rendimiento 0.034 kg; Código LER 17 02 03; Masa del elemento 1 kg; Volumen 0.001667 m3

**mt01ara010a** m³ Arena con granulometría de 0 a 5 mm de diámetro, limpia
Datos técnicos: Coste energético 146.250 MJ; Emisión de CO2 7.800 kg; Código LER 01 04 09; Masa del elemento 1950 kg; Volumen 1.21875 m3

**mt01arp030e** m³ Grava caliza seleccionada de machaqueo, color, con granulometría de 8 a 16 mm de diámetro
Datos técnicos: Coste energético 146.250 MJ; Emisión de CO2 7.800 kg; Código LER 01 04 08; Masa del elemento 1950 kg; Volumen 1.3 m3
