# Capa separadora: lámina de polietileno

- Propiedad del archivo: CYPE Ingenieros S.A.
- Formato: FIEBDC-3/2016
- Programa: Generador de precios de la construcción. CYPE Ingenieros, S.A.
- Fecha: 26/06/2024
- Ámbito geográfico: Ecuador
- Divisa: USD
- Costes indirectos: 3 %
- Gastos generales: 13 %
- Beneficio industrial: 6 %
- IVA: 12 %

## N Aislamientos e impermeabilizaciones

### NG Geosintéticos

#### NGL Geomembranas

**NGL010** m² Capa separadora: lámina de polietileno.
Film impermeable de polietileno de baja densidad (LDPE) de 0,15 mm de espesor y 150 g/m² de masa superficial, color negro. Colocación en obra: con solapes, directamente sobre el terreno, sobre un replantillo de pierda o sobre una superficie de hormigón.
Incluye: Colocación de la lámina separadora. Resolución de solapes y uniones.
Criterio de medición de proyecto: Superficie medida según documentación gráfica de Proyecto.
Criterio de medición de obra: Se medirá la superficie realmente ejecutada según especificaciones de Proyecto, incluyendo las entregas y los solapes.

| Código | Ud | Descripción | Rendimiento | Precio | Importe |
|---|---|---|---|---|---|
| mt16png020c | m² | Film impermeable de polietileno de baja densidad (LDPE) de 0,15 mm de espesor y 150 g/m² de masa superficial, color negro. (material) | 1.15 | 1.19 | 1.369 |
| mo020 | h | Albañil. (mano de obra) | 0.037 | 10.34 | 0.383 |
| mo113 | h | Peón de albañil. (mano de obra) | 0.019 | 6.38 | 0.121 |
| % | % | Herramienta menor | 2 % | 1.873 | 0.037 |
|  |  | Costes directos |  |  | 1.910 |

Residuos:
- colocación: mt16png020c; factor de residuo 0.06

## Recursos

**mt16png020c** m² Film impermeable de polietileno de baja densidad (LDPE) de 0,15 mm de espesor y 150 g/m² de masa superficial
Datos técnicos: Coste energético 22.881 MJ; Emisión de CO2 0.844 kg; Código LER 17 06 04; Masa del elemento 0.15 kg; Volumen 0.00025 m3
Residuos:
- embalaje: re170203 Plástico. (componente de residuo); rendimiento 0.024 kg; Código LER 17 02 03; Masa del elemento 1 kg; Volumen 0.001667 m3
