# Juego biosaludable, tipo step

- Propiedad del archivo: CYPE Ingenieros S.A.
- Formato: FIEBDC-3/2016
- Programa: Generador de precios de la construcción. CYPE Ingenieros, S.A.
- Fecha: 26/06/2024
- Ámbito geográfico: Ecuador
- Divisa: USD
- Costes indirectos: 3 %
- Gastos generales: 13 %
- Beneficio industrial: 6 %
- IVA: 12 %

## T Equipamiento urbano

### TB Áreas de juegos biosaludables

#### TBM Para personas adultas

**TBM060** Ud Juego biosaludable, tipo step.
Juego biosaludable, tipo step, para un usuario, de tubo de acero galvanizado pintado con pintura de poliéster, de 44x72x123 cm. Colocación en obra: con tacos químicos, sobre una base de hormigón.
Incluye: Replanteo. Excavación. Vaciado de la base de apoyo. Fijación del juego biosaludable.
Criterio de medición de proyecto: Número de unidades previstas, según documentación gráfica de Proyecto.
Criterio de medición de obra: Se medirá el número de unidades realmente ejecutadas según especificaciones de Proyecto.

| Código | Ud | Descripción | Rendimiento | Precio | Importe |
|---|---|---|---|---|---|
| mt10hmf050adf | m³ | Hormigón simple f'c=210 kg/cm² (21 MPa), clase de exposición F0 S0 P0 C0, tamaño máximo del agregado 19 mm, consistencia plástica, premezclado en planta, según NEC-11 y ACI 318. (material) | 0.113 | 90.57 | 10.234 |
| mt50spl105b | Ud | Fijación compuesta por taco químico, arandela y tornillo de acero. (material) | 4 | 6.92 | 27.680 |
| mt52jbs120a | Ud | Juego biosaludable, tipo step, para un usuario, formado por poste de tubo de acero galvanizado pintado con pintura de poliéster, estructura soporte tubular, reposapiés de polietileno, ligera resistencia conseguida mediante sistema torsional de elastómeros y tornillos de acero inoxidable, de 44x72x123 cm, con zona de seguridad de 11 m²; para la realización de ejercicio cardiovascular del tren inferior. (material) | 1 | 1144.62 | 1144.620 |
| mo041 | h | Albañil de obra civil. (mano de obra) | 2.097 | 10.34 | 21.683 |
| mo087 | h | Ayudante de albañil de obra civil. (mano de obra) | 2.097 | 6.62 | 13.882 |
| % | % | Herramienta menor | 2 % | 1218.099 | 24.362 |
|  |  | Costes directos |  |  | 1242.461 |

Residuos:
- colocación: mt10hmf050adf; factor de residuo 0.0016

## Recursos

**mt10hmf050adf** m³ Hormigón simple f'c=210 kg/cm² (21 MPa)
Datos técnicos: Coste energético 1840.000 MJ; Emisión de CO2 230.000 kg; Código LER 17 01 01; Masa del elemento 2300 kg; Volumen 1.533333 m3

**mt52jbs120a** Ud Juego biosaludable
Datos técnicos: Coste energético 686.502 MJ; Emisión de CO2 53.397 kg
Residuos:
- embalaje: re150101 Envases de papel y cartón. (componente de residuo); rendimiento 1.465 kg; Código LER 15 01 01; Masa del elemento 1 kg; Volumen 0.001333 m3
