# Juego biosaludable, tipo péndulo

- Propiedad del archivo: CYPE Ingenieros S.A.
- Formato: FIEBDC-3/2016
- Programa: Generador de precios de la construcción. CYPE Ingenieros, S.A.
- Fecha: 26/06/2024
- Ámbito geográfico: Ecuador
- Divisa: USD
- Costes indirectos: 3 %
- Gastos generales: 13 %
- Beneficio industrial: 6 %
- IVA: 12 %

## T Equipamiento urbano

### TB Áreas de juegos biosaludables

#### TBM Para personas adultas

**TBM040** Ud Juego biosaludable, tipo péndulo.
Juego biosaludable, tipo péndulo, para un usuario, de tubo de acero galvanizado pintado con pintura de poliéster, de 77x64x131 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4 | 6.92 | 27.680 |
| mt52jbs100a | Ud | Juego biosaludable, tipo péndulo, para un usuario, formado por poste de tubo de acero galvanizado pintado con pintura de poliéster, estructura soporte tubular, reposapiés de polietileno, ligera resistencia conseguida mediante sistema torsional de elastómeros y tornillos de acero inoxidable, de 77x64x131 cm, con zona de seguridad de 12 m²; para la realización de ejercicio para mejorar la flexibilidad de la musculatura oblicua de la columna. (material) | 1 | 1061.88 | 1061.880 |
| mo041 | h | Albañil de obra civil. (mano de obra) | 1.85 | 10.34 | 19.129 |
| mo087 | h | Ayudante de albañil de obra civil. (mano de obra) | 1.85 | 6.62 | 12.247 |
| % | % | Herramienta menor | 2 % | 1120.936 | 22.419 |
|  |  | Costes directos |  |  | 1143.355 |

## Recursos

**mt52jbs100a** Ud Juego biosaludable
Datos técnicos: Coste energético 1642.114 MJ; Emisión de CO2 126.064 kg
Residuos:
- embalaje: re150101 Envases de papel y cartón. (componente de residuo); rendimiento 1.451 kg; Código LER 15 01 01; Masa del elemento 1 kg; Volumen 0.001333 m3
