# Hito indicador de ejercicio

- Propiedad del archivo: CYPE Ingenieros S.A.
- Formato: FIEBDC-3/2016
- Programa: Generador de precios de la construcción. CYPE Ingenieros, S.A.
- Fecha: 26/06/2024
- Ámbito geográfico: Ecuador
- Divisa: USD
- Costes indirectos: 3 %
- Gastos generales: 13 %
- Beneficio industrial: 6 %
- IVA: 12 %

## T Equipamiento urbano

### TD Equipamientos deportivos

#### TDC Señalización de circuitos

**TDC010** Ud Hito indicador de ejercicio.
Hito indicador de ejercicio físico al aire libre, de madera de pino silvestre, tratada en autoclave, con clase de uso 4, acabada con barniz protector, formado por panel y poste de 0,15 m de lado y 1,50 m de altura vista, con tornillería de acero galvanizado, embutida y protegida con tapones de seguridad, fijado a una base de hormigón f'c=210 kg/cm² (21 MPa), clase de exposición F0 S0 P0 C0, tamaño máximo del agregado 19 mm, consistencia plástica. Incluso replanteo, excavación manual del terreno y fijación del elemento.
Incluye: Replanteo. Excavación con medios manuales. Vaciado de la base de apoyo. Fijación del elemento.
Criterio de medición de proyecto: Número de unidades previstas, según documentación gráfica de Proyecto.
Criterio de medición de obra: Se medirá el número de unidades realmente ejecutadas según especificaciones de Proyecto.

| Código | Ud | Descripción | Rendimiento | Precio | Importe |
|---|---|---|---|---|---|
| mt10hmf050adf | m³ | Hormigón simple f'c=210 kg/cm² (21 MPa), clase de exposición F0 S0 P0 C0, tamaño máximo del agregado 19 mm, consistencia plástica, premezclado en planta, según NEC-11 y ACI 318. (material) | 0.15 | 90.57 | 13.586 |
| mt52dep200c | Ud | Hito indicador de ejercicio físico al aire libre, de madera de pino silvestre, tratada en autoclave, con clase de uso 4, acabada con barniz protector, formado por panel y poste de 0,15 m de lado y 1,50 m de altura vista, con tornillería de acero galvanizado, embutida y protegida con tapones de seguridad, incluso elementos de fijación. (material) | 1 | 149.28 | 149.280 |
| mo041 | h | Albañil de obra civil. (mano de obra) | 0.493 | 10.34 | 5.098 |
| mo087 | h | Ayudante de albañil de obra civil. (mano de obra) | 0.863 | 6.62 | 5.713 |
| % | % | Herramienta menor | 2 % | 173.677 | 3.474 |
|  |  | Costes directos |  |  | 177.151 |

Residuos:
- colocación: mt10hmf050adf; factor de residuo 0.0016

## Recursos

**mt10hmf050adf** m³ Hormigón simple f'c=210 kg/cm² (21 MPa)
Datos técnicos: Coste energético 1840.000 MJ; Emisión de CO2 230.000 kg; Código LER 17 01 01; Masa del elemento 2300 kg; Volumen 1.533333 m3

**mt52dep200c** Ud Hito indicador de ejercicio físico al aire libre
Datos técnicos: Coste energético 3574.528 MJ; Emisión de CO2 -45.871 kg
Residuos:
- embalaje: re150101 Envases de papel y cartón. (componente de residuo); rendimiento 3.585 kg; Código LER 15 01 01; Masa del elemento 1 kg; Volumen 0.001333 m3
