# Banco de aluminio

- Propiedad del archivo: CYPE Ingenieros S.A.
- Formato: FIEBDC-3/2016
- Programa: Generador de precios de la construcción. CYPE Ingenieros, S.A.
- Fecha: 26/06/2024
- Ámbito geográfico: Ecuador
- Divisa: USD
- Costes indirectos: 3 %
- Gastos generales: 13 %
- Beneficio industrial: 6 %
- IVA: 12 %

## T Equipamiento urbano

### TM Mobiliario urbano

#### TMB Bancos, sillas y mesas

**TMB010** Ud Banco de aluminio.
Banco modelo NeoRomántico Banqueta "SANTA & COLE", de 49x43x60 cm, con asiento de perfiles de 30 mm de espesor de aluminio extrusionado acabado anodizado y cuerpo estructural de fundición de aluminio acabado granallado con protección antioxidante, fijado a una superficie soporte con elementos de anclaje.
Criterio de valoración económica: El precio no incluye la superficie soporte.
Incluye: Replanteo. Montaje. Eliminación y limpieza del material sobrante.
Criterio de medición de proyecto: Número de unidades previstas, según documentación gráfica de Proyecto.
Criterio de medición de obra: Se medirá el número de unidades realmente ejecutadas según especificaciones de Proyecto.

| Código | Ud | Descripción | Rendimiento | Precio | Importe |
|---|---|---|---|---|---|
| mt52bsc010cc | Ud | Banco modelo NeoRomántico Banqueta "SANTA & COLE", de 49x43x60 cm, con asiento de perfiles de 30 mm de espesor de aluminio extrusionado acabado anodizado y cuerpo estructural de fundición de aluminio acabado granallado con protección antioxidante, incluso pernos de anclaje. Con certificado medioambiental Cradle to Cradle Silver 2011. (material) | 1 | 756.35 | 756.350 |
| mt09reh330 | kg | Mortero de resina epoxi con arena de sílice, de endurecimiento rápido, para relleno de anclajes. (material) | 0.2 | 5.89 | 1.178 |
| mo041 | h | Albañil de obra civil. (mano de obra) | 0.654 | 10.34 | 6.762 |
| mo087 | h | Ayudante de albañil de obra civil. (mano de obra) | 0.654 | 6.62 | 4.329 |
| % | % | Herramienta menor | 2 % | 768.619 | 15.372 |
|  |  | Costes directos |  |  | 783.991 |

Residuos:
- colocación: mt09reh330 Mortero de resina epoxi con arena de sílice, de endurecimiento rápido, para relleno de anclajes; factor de residuo 0.042925

## Recursos

**mt52bsc010cc** Ud Banco modelo NeoRomántico Banqueta "SANTA & COLE"
Datos técnicos: Coste energético 1568.129 MJ; Emisión de CO2 116.664 kg
Residuos:
- embalaje: re150101 Envases de papel y cartón. (componente de residuo); rendimiento 1.534 kg; Código LER 15 01 01; Masa del elemento 1 kg; Volumen 0.001333 m3

**mt09reh330** kg Mortero de resina epoxi con arena de sílice, de endurecimiento rápido, para relleno de anclajes
Datos técnicos: Coste energético 2.251 MJ; Emisión de CO2 0.184 kg; Código LER 17 09 04; Masa del elemento 1 kg; Volumen 0.000667 m3
Residuos:
- embalaje: re170203 Plástico. (componente de residuo); rendimiento 0.003 kg; Código LER 17 02 03; Masa del elemento 1 kg; Volumen 0.001667 m3
