# Basurero de madera

- Propiedad del archivo: CYPE Ingenieros S.A.
- Formato: FIEBDC-3/2016
- Programa: Generador de precios de la construcción. CYPE Ingenieros, S.A.
- Fecha: 20/06/2025
- Ámbito geográfico: Ecuador
- Divisa: USD
- Costes indirectos: 3 %
- Gastos generales: 13 %
- Beneficio industrial: 6 %
- IVA: 12 %

## T Equipamiento urbano

### TM Mobiliario urbano

#### TME Basureros

**TME050** Ud Basurero de madera.
Basurero, de 48x48x83 cm y 95 litros de capacidad, con cuerpo de madera, colocación mediante soldadura.
Criterio de valoración económica: El precio no incluye la superficie soporte.
Incluye: Replanteo. Colocación.
Criterio de medición de proyecto: Número de unidades previstas, según documentación gráfica de Proyecto.
Criterio de medición de obra: Se medirá el número de unidades realmente ejecutadas según especificaciones de Proyecto.

| Código | Ud | Descripción | Rendimiento | Precio | Importe |
|---|---|---|---|---|---|
| mt52pap050c | Ud | Basurero, de 48x48x83 cm y 95 litros de capacidad, con cuerpo de madera, incluso pernos de anclaje. (material) | 1 | 1245.57 | 1245.570 |
| mt10hmf050ade | m³ | Hormigón simple f'c=210 kg/cm² (21 MPa), clase de exposición F0 S0 P0 C0, tamaño máximo del agregado 19 mm, consistencia blanda, premezclado en planta, según NEC-11 y ACI 318. (material) | 0.25 | 95.69 | 23.923 |
| mt09reh330 | kg | Mortero de resina epoxi con arena de sílice, de endurecimiento rápido, para relleno de anclajes. (material) | 0.2 | 5.91 | 1.182 |
| mo041 | h | Albañil de obra civil. (mano de obra) | 0.592 | 11.11 | 6.577 |
| mo087 | h | Ayudante de albañil de obra civil. (mano de obra) | 0.592 | 7.12 | 4.215 |
| % | % | Herramienta menor | 2 % | 1281.467 | 25.629 |
|  |  | Costes directos |  |  | 1307.096 |

Residuos:
- colocación: mt10hmf050ade; factor de residuo 0.0016
- colocación: mt09reh330 Mortero de resina epoxi con arena de sílice, de endurecimiento rápido, para relleno de anclajes; factor de residuo 0.042925

## Recursos

**mt52pap050c** Ud Basurero, de 48x48x83 cm y 95 litros de capacidad, con cuerpo de madera, incluso pernos de anclaje
Datos técnicos: Coste energético 3873.400 MJ; Emisión de CO2 -49.925 kg
Residuos:
- embalaje: re150101 Envases de papel y cartón. (componente de residuo); rendimiento 3.629 kg; Código LER 15 01 01; Masa del elemento 1 kg; Volumen 0.001333 m3

**mt10hmf050ade** m³ Hormigón simple f'c=210 kg/cm² (21 MPa)
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
